# 715a Turnhalle WOR
Angebotsaufforderung (GAEB 90, DA83)
Währung: EUR
Auftraggeber: LRA Bad Tölz-Wolfratshausen

## Zusätzlicher Text
Angebot / Leistungsverzeichnis

Stahlbauarbeiten BA3.1
P2/P4-20

Bauvorhaben:

Isar-Loisach-Realschule-Wolfratshausen
BA 3 - Sanierung und Erweiterung Hauptgebäude A
Franz-Kölbl-Weg 2, 82515 Wolfratshausen

Bauherr:
Landkreis Bad Tölz-Wolfratshausen
Prof.-Max-Lange-Platz 1  |  83646 Bad Tölz

Angebotsabgabe:

Angebotseröffnung:
Elektronisch über Vergabeplattform

20.05.2026, 11:00 Uhr,

Beginn der Leistung:
47.KW 2026

Ende der Leistung:
49 KW 2026

Angebotssumme:
Summe Netto:

?

19% MwSt.

?

Summe Brutto:

?

geprüfte Angebotssumme:
Summe Netto:

?

19% MwSt.

?

Summe Brutto:

?

## Zusätzlicher Text
1  Allgemeines
Das Landratsamt Bad Tölz-Wolfratshausen saniert seit ein paar Jahren die
Isar-Loisach-Realschule-Wolfratshausen, Franz-Klöbl-Weg 2 in 82515
Wolfratshausen. Die Maßnahme 1 Sanierung und Aufstockung
Fachklassentrakt, sowie die Maßnahme 2 mit der Errichtung einer
Ganztagsschule sind bereits abgeschlossen. Nun erfolgt die Maßnahme 3
Sanierung, Umbau und Erweiterung des Hauptgebäudes in 2 Bauabschnitten.
Im Bauabschnitt 3.1 wird eine Mehrzweckhalle mit Sanitäranlagen und 6
zusätzlichen Klassenzimmern errichtet (Förderpaket P2 und P4), sowie in
einem Bestandsanbau des Bau A ein Lehrerzimmer mit Besprechungs- und
Seminarräumen geschaffen.
In einem 2. Bauabschnitt (ebenfalls Förderpaket P2), der nicht
Gegenstand dieser Ausschreibung ist, werden die restlichen Gebäude des
Bau A optimiert und die Gebäudehüllen saniert (mit Ausnahme des Anbaus
aus dem Jahr 2009.

2 Baustellensituation/Örtliche Verhältnisse
Das Gebäude ist über den Franz-Kölbl-Weg erreichbar. Die
Baustelleneinrichtung befindet sich in einem Teilbereich der
Schul-Parkplätze vor den Gebäuden, sowie rund um den Erweiterungbau.
Außerhalb dieses festgelegten Umgriffs der Baustelleneinrichtung können
keine Flächen zur Verfügung gestellt werden. Das Gebäude ist nur
eingeschränkt auf der Ostseite mit einem LKW direkt anfahrbar. Die
Materialien und das Werkzeug sind daher auf die übrigen Gebäudeseiten
bzw. innerhalb des Gebäudes entsprechend zu vertragen.

Wir weisen explizit darauf hin, dass es sich um ein auch während der
Bauphase komplett genutztes Objekt handelt (mit Ausnahme der direkt vom
Umbau betroffenen Bereiche), soweit die Arbeiten außerhalb der
Schulferien stattfinden. Größere Beeinträchtigungen während der
Unterrichtszeiten der Schule sind zu vermeiden. Während der gesamten
Bauphase ist durchgehend Rücksicht auf die Lehrer und Schüler der
Schule, sowie ihrer Besucher zu nehmen. Hier ist eine Feinabstimmung der
Arbeitsvorgänge zwischen den Auftragnehmern und der örtlichen Bauleitung
unumgänglich und bereits in der Arbeitsvorbereitung der Firmen
entsprechend zu berücksichtigen. Arbeiten samstags sind nach Abstimmung
mit der Bauleitung möglich.

Weitere Hinweise
- Die Anschlüsse für Strom und Wasser werden bauseits bereitgestellt.
- Eine bauseitige Transporthilfe steht nicht zur Verfügung. Der AN hat
den Transport seiner Leistungen eigenständig zu organisieren.

## Zusätzlicher Text
1. Allgemein
1.1. Bei Widersprüchen zu den ZTV gelten vorrangig die Angaben im
Leistungsverzeichnis. Bei Widersprüchen zwischen dem
Leistungsverzeichnis und der bei Auftragsdurchführung maßgeblichen
Zeichnung ist nach den Zeichnungen bzw. Plänen zu arbeiten; daraus
entstehende Rechte des Auftragnehmers werden damit nicht eingeschränkt.

1.2 Die in der VOB/C, ATV DIN 18299 sowie den jeweiligen Gewerken
zugeordneten folgenden ATV DIN 18300 bis ATV DIN 18459, aufgeführten
Bestimmungen und DIN bzw. DIN EN Normen gelten ohne besondere Erwähnung
als Ausführungsgrundlage, Leistungs- und Gütebestimmung. Es besteht
Gültigkeit, auch wenn die ZTV im Positionstext nicht mehr eigens
beschrieben werden.

1.3 Zur Vereinfachung und Verkürzung der Texte wird in den nachfolgenden
Positionen überwiegend auf die Begriffe wie liefern und abladen, lagern,
zwischenlagern, vertragen, transportieren, sichern, fördern, heben auf
der Baustelle, einbauen/montieren der Materialien, herstellen der
Leistung, etc. verzichtet. Der Einheitspreis beinhaltet dennoch jeweils
die fertige und funktionsfähige Leistung einschließlich
Materiallieferung und Einbau, soweit keine abweichende Angaben in der
jeweiligen Position beinhaltet sind.

1.4 Die in den folgenden Positionen aufgeführten Massen gelten nicht als
Bestellungsgrundlage. Der Materialbedarf ist gemäß den örtlichen
Bedürfnissen zu ermitteln und rechtzeitig zu beschaffen.

1.5 Die Besichtigung von Baustellen durch Dritte bedarf der vorherigen
Zustimmung des Auftraggebers.

1.6 Rettungswege und Anlieferungswege sind ohne Ausnahme freizuhalten.
Bei Zuwiderhandlung ist der Auftraggeber berechtigt, die sofortige und
unangekündigte Entfernung der Hindernisse zu Lasten des Verursachers
einzuleiten.

2. Arbeitssicherheit / SiGeKo
2.1 Unfallverhütung/Sicherheit
Besonders wird auf die Einhaltung der DGUV-Vorschriften zum Unfallschutz
und zur Sicherheit hingewiesen, insbesondere für Absturzgefährdungen
(Treppenloch, Schächte, bodengleiche Fenster, freie Deckenkanten) und
bei Schneide-, Transport- und Anschlagarbeiten.

Darüber hinaus ist eine Gefährdung des noch genutzten Schulgeländes
vollständig auszuschließen. Die jeweiligen Arbeitsbereiche und die
Baustelleneinrichtungsfläche ist gegenüber dem Schulbetrieb entsprechend
abzusichern. Dies bedeutet insbesondere ein Überschwenkverbot der durch
Schüler und Lehrer genutzten Außenbereiche. Materialtransporte bzw.
Arbeiten im durch Schüler und Lehrer genutzten Schulbereich sind
ausschließlich nur in vorheriger Abstimmung bzw. Genehmigung mit der
Bauleitung gestattet.

2.2 SiGeKo
Gemäß der "Verordnung für Sicherheit und Gesundheitsschutz auf
Baustellen (BaustellV) hat der AG einen Koordinator bestellt (§ 4
BaustellV). Der Koordinator wird seine Aufgaben nach der BaustellV
wahrnehmen.

Die Sicherheits- und Gesundheitsschutzpläne werden dem AN in der jeweils
aktuellen Fassung übergeben. Er hat die in den Sicherheits- und
Gesundheitsschutzplänen enthaltenen Elemente bei der Ausführungsplanung
und bei allen auszuführenden Arbeiten einzuhalten. Der AN hat dem
Koordinator den Beginn neuer Arbeiten (z.B. Gerüststellung) vorher
rechtzeitig anzuzeigen und die erforderlichen Unterlagen hinsichtlich
Sicherheitstechnischer Belange zu übergeben. Die Verantwortlichkeit des
AN für die Erfüllung seiner Arbeitsschutzpflichten bleibt unberührt (§ 5
Abs.3 BaustellV).

Der AN hat für den Koordinator nach der BaustellV einen Ansprechpartner,
Sicherheitsbeauftragter des AN für die Baustelle, zu benennen, der für
die Erfüllung der erforderlichen Maßnahmen auch von eventuellen
Nachunternehmern verantwortlich ist.

3. Verbleibende Gebäudeteile und Gebäudeausstattung
Soweit Arbeiten in einem Bestandsgebäude ausgeführt werden, sind im
Gebäude / Bauabschnitt verbleibende haustechnische Anlagen in der Regel
während der gesamten Bauarbeiten in Betrieb (Heizung, Lüftung, Sanitär,
Elektroverteilung/-zentrale), da von diesen aus die nicht von der
Sanierung betroffene Gebäudeteile versorgt werden. Diese Zentralen,
sowie die entsprechenden Leistungstrassen sind entsprechend zu schützen
und dürfen keinesfalls beschädigt werden.

4. Ausführung
Sofern keine gesonderten Positionen ausgeschrieben sind, sind die Kosten
für die nicht vom Auftraggeber gestellte Baustelleneinrichtung in die
Preise einzubeziehen. Die Beleuchtung der Arbeitsplätze ist Bestandteil
der Baustelleneinrichtung.

Änderungen in der Leistungsausführung, abweichend von den gestellten
Plänen, dürfen nur in Übereinstimmung mit der Bauleitung vorgenommen
werden.

Die Lagerung feuergefährlicher Stoffe bedarf einer ausdrücklichen
Zustimmung der Bauleitung.

Durch den Auftragnehmer benötigten Baustelleneinrichtungen und
Lagerplätze sind mit der Bauleitung abzustimmen.
Die Baustelleneinrichtung ist getrennt beschrieben. Flurschäden bei
Lagerung und Arbeiten außerhalb befestigter Geländeflächen sind so
gering wie möglich zu halten und nach Abzug der Baustelleneinrichtungen
in den vor Beginn der Arbeiten angetroffenen Zustand herzurichten.
Straßen-, Wege- und Geländeverunreinigungen (durch Baufahrzeuge) sind
umgehend zu beseitigen und sind allgemein einzukalkulieren.

5. Abrechnungshinweise
Für Aufmaß und Abrechnung gelten - falls in den Abrechnungshinweisen für
die einzelnen Gewerke (Besonderer Teil) oder im Leistungsverzeichnis
nicht anders geregelt - die Bestimmungen der DIN 18299 ff. (VOB/C).

Im Zuge der Leistungserbringung nachträglich nicht mehr zu ermittelnde
Massen von Bauteilen sind vorher aufzumessen. Bei Aufmaßen werden nur
technisch erforderliche bzw. technologisch mögliche Maße anerkannt.
Mehrleistungen bzw. Folgeleistungen gehen zu Lasten des Verursachers.
Aufmaße sind, falls zum Nachweis erforderlich, ggf. durch Skizzen,
Angabe des Gebäudeteils, der Raumnummer o.ä. zu belegen

Bei der Abrechnung der Leistungen sind die gleichen Positionsnummern wie
im Leistungsverzeichnis zu verwenden.

6. Umlagen, Verbrauchskosten
6.1 Baustrom
Die Verbrauchskosten für Benutzung des Baustroms werden vom Auftraggeber
getragen.

6.2 Bauwasser
Die Verbrauchskosten für Benutzung des Bauwassers werden vom
Auftraggeber getragen.

7. Dokumentation
Nach Fertigstellung der Baumaßnahmen ist eine vollständige Dokumentation
je einfach in Papierform und digitaler Form (im Format PDF) an den
Bauherrn zu übergeben. Die Dokumentation ist eine Abnahmevoraussetzung
und mit hinreichendem Vorlauf zur Schlussrechnung zu übergeben. Der
erforderliche Aufwand ist in die einzelnen Einheitspreise
einzukalkulieren und wird nicht gesondert vergütet, soweit keine
separate Position im Leistungsverzeichnis vorhanden ist.

Bestandteil der Dokumentation sind immer die Ausstellung einer
Fachunternehmererklärung, einer Fachbauleitererklärung, einer
Errichtererklärung, sowie für sämtliche Produkte der Nachweis gemäß
Bayerische Technische Baubestimmungen (BayTB) über den fachgerechten
Einbau. Dies beinhaltet insbesondere Kopien der Verwendbarkeitsnachweise
wie bauaufsichtliche Zulassungen und bauaufsichtlichen Prüfzeugnisse,
der Leistungserklärungen bei CE-Kennzeichnung, der Produkt- und
Sicherheitsdatenblätter, sowie der jeweiligen
Übereinstimmungserklärungen des Fachunternehmers über die fachgerechte
und zulassungskonforme Herstellung / Einbau. Darüber hinaus sind
sämtliche Montage-, Revisions- und Wartungsunterlagen, sowie Pflege- und
Reinigungshinweise beizufügen.

8. Bauzeiten / Einschränkungen der Bautätigkeit
Während des gesamten Sanierungszeitraums ist durchgängig Rücksicht auf
Mitarbeiter und Besucher des Gebäudes, sowie bei Schulen auf die Schüler
und Lehrer der Schuleinrichtung zu nehmen. Dies betrifft insbesondere
eine umfassende Rücksichtnahme im Hinblick auf Lärmimmissionen.

Grundsätzlich gilt die 6-Tage Woche. Samstag ist Arbeitstag, Arbeiten
gemäß den rechtlichen Bestimmungen für Gewerbebetriebe sind möglich.

Ganztägig an Sonn- und gesetzlichen Feiertagen im Bundesland Bayern
- sowie werktags in der Zeit von 20:00 Uhr bis 7:00 Uhr -
sind Bauarbeiten nicht erlaubt.

Ausnahmen hierzu hat der AN eigenständig und auf eigene Kosten bei den
zuständigen Genehmigungsbehörden abzufragen und zu beantragen. Dies ist
auch dem Auftraggeber rechtzeitig anzuzeigen.

9. Lärmemissionen
Aufgrund des laufenden Schulbetriebes sind grundsätzlich nur Maschinen/
Geräte mit geringer Lärmentwicklung einzusetzen. Lärmende Arbeiten sind
rechtzeitig vor Beginn der Arbeiten anzumelden. Für den Schutz gegen
Baulärm gelten insbesondere die Anforderungen des BIMSCHG, die
Allgemeinen Verwaltungsvorschrift gegen Baulärm - Geräuschimmission -
und der zusätzlichen landesrechtlichen Vorschriften, sowie die DIN 4109.
Immissionsrichtwert von 7 bis 20 Uhr: 55 db (A)
Immissionsrichtwert von 20 bis 7 Uhr: 40 db (A)

Bei Schulen ist darüber hinaus auf erforderliche baulärmfreie Zeiten im
Rahmen der Abschlussprüfungen am Schuljahresende, sowie sonstige
zeitliche Einschränkungen der Lärmemissionen aus Baustellentätigkeit zu
achten. Entsprechende Einschränkungen werden an gesonderter Stelle im LV
bekannt gegeben.

10. Brandschutz
Der Brandschutz ist bei der gesamten Baumaßnahme, insbesondere bei der
Abtrennung ggf. noch genutzter Gebäudeteile, durchgängig zu
gewährleisten.

11. Bauwesenversicherung
Soweit der AG eine projektbezogene Bauleistungsversicherung abschließt,
hat der AN unabhängig davon vor Auftragserteilung den Nachweis über eine
bestehende und angemessene Berufs- / Bauhaftpflichtversicherung
vorzulegen.

12. Bauschutt, Abfall
Jeder Unternehmer hat seinen Schutt, seine Abfälle, Verschnitt usw. auf
eigene Kosten gemäß VOB selbst zu beseitigen und zu entsorgen bzw. der
fachgerechten und umweltfreundlichen Verwertung zuzuführen.
Jeder Unternehmer hat die Baustelle bzw. seinen Arbeitsbereich
arbeitstäglich gemäß VOB von Schutt und Abfällen zu reinigen und diesen
Schutt bzw. diese
Abfälle getrennt nach Wertstoffen zu entsorgen bzw. der Verwertung
zuzuführen.
Werden die Arbeitsplätze von Unternehmen nicht arbeitstäglich sauber
gehalten und / oder unterlassen Unternehmen trotz Aufforderung durch die
Objektüberwachung die Schutt- bzw. Abfallberäumung in die dafür
vorgehaltenen Container, dann werden der Schutt bzw. die Abfälle auf
Kosten des jeweiligen Unternehmers bauseitig durch den AG entsorgt bzw.
der Verwertung zugeführt.

13. Materialökologie
Beschichtungen:
Bei allen Beschichtungen (Grundierungen, Imprägnierungen, sonstige
Anstriche, Spachtelungen, Öle / Wachse, Korrosions-, Brandschutz, etc.)
sind möglichst umweltverträgliche, insbesondere lösemittelarme Produkte
und Verfahren zu verwenden. Dabei sind die Einstufungen entsprechend dem
jeweiligen Produkt- bzw. Giscode der Bauberufsgenossenschaft zu Grunde
zu legen (siehe: www.gisbau.de) und die Vorgaben der einschlägigen
Technischen Regeln für Gefahrstoffe (TRGS) zu berücksichtigen. Als
Grundierungen, Lacke und Lasuren dürfen generell nur schadstoffarme
Produkte entsprechend den Vergabeunterlagen des Umweltzeichens RAL .
UZ12a (Blauer Engel) verwendet werden. Reaktionsharze dürfen nur im
technisch notwendigen Umfang eingesetzt werden. Die technische
Notwendigkeit ist nachzuweisen. Die Produkte sind an der Baustelle im
Originalgebinde zu verwenden. Die Beschichtungen der Schreiner-,
Stahlbau-, Metallbau- und Schlosserarbeiten sind grundsätzlich im
Produktionsbetrieb des Auftragnehmers vorzunehmen. Auf der Baustelle
sind sie nur im Ausnahmefall nach vorheriger Zustimmung des
Auftraggebers erlaubt. Das jeweilige Produkt- und Sicherheitsdatenblatt
sind vor Ausführung vorzulegen.

Feinstaub / Gesundheitsgefährlicher Staub:
Das "Merkblatt zur Staubminderung bei Baustellen" der Regierung von
Oberbayern ist zu beachten. Die Staubentwicklung ist weitgehend zu
vermeiden. Bei Maschineneinsatz sind staubarme, abgestimmte
Bearbeitungssysteme (Maschine und Mobilentstauber) zu verwenden, die den
allgemeinen Staubgrenzwert von 3 mg/m3 für die alveolengängige (A-)
Fraktion sowie 10 mg/m³ für die einatembare (E-) Fraktion einhalten.
Entsprechende Maschinen sind von der BG BAU als "Typ I- Gerät"
klassifiziert und unter www.gisbau.de veröffentlicht.
Werden gesundheitsgefährliche mineralische Stäube oder andere
Gefahrstoffe freigesetzt, sind die notwendigen Maßnahmen der jeweiligen
Technischen Regel Gefahrstoffe (TRGS 505, 519, 521, 559 u.a.) und der
Gefahrstoffverordnung festzulegen.

Formaldehyd:
Um unzumutbare Formaldehydkonzentrationen zu vermeiden, ist die
Richtlinie Klassifizierung und Überwachung von Holzwerkstoffplatten
bezüglich der Formaldehydabgabe. (DIBT-Richtlinie 100) zu befolgen. Der
Nachweis über die Emissionsklasse der Holzwerkstoffplatten ist vor
Zuschlagserteilung vorzulegen.

Gefährliche Inhaltsstoffe (CMR-Stoffe):
Produkte, bei denen im Produkt- und Sicherheitsdatenblatt
krebserzeugende (cancerogene), erbgutverändernde (mutagene) und
fortpflanzungsgefährdende (reproduktionstoxische) Inhaltsstoffe
aufgeführt sind, sind ausgeschlossen.

Holzschutzmittel:
Es müssen - bei gleicher Eignung - möglichst umweltverträgliche Produkte
und Verfahren verwendet werden. Dabei ist die Einstufung entsprechend
dem Produkt-Code der Bauberufsgenossenschaft zu Grunde zu legen.
Holzschutzmittel für nichttragende Bauteile müssen das RAL-Prüfzeichen
der Gütegemeinschaft Holzschutzmittel e.V., für tragende Bauteile das
Prüfzeichen des Deutschen Instituts für Bautechnik aufweisen.
Behandlungen mit Holzschutzmitteln sind grundsätzlich im
Produktionsbetrieb des AN vorzunehmen. An der Baustelle sind sie nur im
Ausnahmefall nach vorheriger Zustimmung des Auftraggebers erlaubt. Das
jeweilige Produkt- und Sicherheitsdatenblatt ist vor Ausführung
vorzulegen.

Kleber, sonstige Verlegewerkstoffe:
Grundsätzlich dürfen nur lösemittelfreie / -arme Verlegewerkstoffe
(Voranstriche, Leime, Kleber, Spachtel etc.) verwendet werden. Dabei
sind die Einstufungen entsprechend dem Giscode der
Bauberufsgenossenschaft zu Grunde zu legen und die Vorgaben der
Technischen Regeln für Gefahrstoffe TRGS 610 zu berücksichtigen. Kann
auf lösemittelhaltige Produkte an der Baustelle nicht verzichtet werden,
so dürfen sie nur bei gleichzeitiger, mechanischer Lüftung verwendet
werden. Das jeweilige Produkt- und Sicherheitsdatenblatt ist vor
Ausführung vorzulegen.

Tropenholz:
Auf den Einsatz von Tropenholz ist zu verzichten.

14. Bauleiter, Vorarbeiter
Bei Ausführungsbeginn muss der Name des verantwortlichen Bauleiters vor
Ort und seines Stellvertreters benannt werden. Der verantwortliche
Bauleiter ist für die Sicherheit vor Ort verantwortlich. Ein Wechsel des
Bauleiters ist unverzüglich schriftlich mitzuteilen.

Für die Ausführung der Arbeiten ist ein Vorarbeiter zu benennen, der
während der gesamten Leistungserbringung des AN auf der Baustelle
anwesend zu sein hat. Ein Wechsel der Vorarbeiters ist nur in Abstimmung
mit dem AG zulässig.

Setzt der Auftragnehmer Fremdkolonnen ( genehmigungspflichtig ) zur
Ausführung ein, so sind diese ständig durch den AN, wegen der
technischen Zusammenhänge, der Konstruktion, sowie der daraus sich
ableitenden Ausführung, grundsätzlich zu beaufsichtigen.

Die Bauleiter und die Vorarbeiter müssen die deutsche Sprache in Schrift
und Wort beherrschen.

Es finden in der Regel je nach Erfordernis 8- bzw. 14-tägige jour-fixe
auf der Baustelle statt. Eine Teilnahme des zuständigen Bauleiters bzw.
Vorarbeiters ist verpflichtend, soweit eine entsprechende Einladung mit
mind. 5 Tagen Vorlauf erfolgt.

15. Ausführungsunterlagen
Dem Leistungsverzeichnis liegen als Kalkulationsgrundlage Planunterlagen
in digitaler Form bei. Bei sämtlichen Planbeilagen ist der angegebene
Maßstab auf Richtigkeit zu prüfen. Die der Ausschreibung beiliegenden
Pläne und Unterlagen sind jedoch nicht zur Bauausführung freigegeben.
Unterlagen zur Ausführung erhält der AN nach Auftragsvergabe in Form von
pdf-Dateien.

Planunterlagen in ausgedruckter Papierform werden seitens des AG nicht
zur Verfügung gestellt, sondern nur in digitaler Form. Erforderliche
Papierausdrucke sind in Eigenverantwortung und auf Kosten des AN selbst
zu veranlassen.

## Zusätzlicher Text
Zusätzliche Technische Vertragsbedingungen - Besonderer Teil -
Stahlbauarbeiten

ALLGEMEINES UND GELTUNGSBEREICH

Maßgebend für die Ausführung sind die VOB Teil C, Allgemeine Technische
Vertragsbedingungen für Bauleistungen (ATV), neueste Fassung, einschl.
aller gewerkespezifischen einschlägigen Normen und Vorschriften,
behördlichen Erlasse und Gesetze.

Folgende DIN-Vorschriften werden in Ergänzung zu obigen Ausführungen
explizit benannt:

ATV DIN 18299 Allgemeine Regelungen für Bauarbeiten jeder Art
ATV DIN 18335 Stahlbauarbeiten
ATV DIN 18364 Korrosionsschutzarbeiten an Stahlbauteilen
DIN 18 202 Toleranzen im Hochbau
DIN 1090-2, Ausführung von Stahltragwerken und Aluminiumtragwerken

Des weiteren sind die Vorgaben der DGUV verbindlich zu beachten.

STOFFE UND BAUTEILE

Anzubietende Materialien sind entspr. den im Leistungsverzeichnis
vorgegebenen Qualitäten und Anforderungen bzw. Typen oder Fabrikaten
anzubieten

Werden nichtrostende Stähle ausgeschrieben, so müssen die angebotenen
grundsätzlich in DIN EN 10 088-1 -Nichtrostende Stähle; Verzeichnis der
nichtrostenden Stähle - enthalten sein.

Abmessungen:
Angegeben sind jeweils die ca. Maße des zu errichtenden Baukörpers, alle
Elemente sind vom Auftragnehmer vor Erstellung der Werkstattzeichnung
bzw. Fertigungsbeginn eigenverantwortlich auf der Baustelle aufzumessen,
dabei sind Anschlusspunkte, Austritte, Anschläge, Öffnungsrichtung und
Flügelfunktion der Werkplanung des Architekten mit den örtlichen
Verhältnissen abzugleichen, und dem Architekt zur Freigabe vorzulegen.

Außenbauteile sind grundsätzlich mit Feuerverzinkung auszuführen. Die
Schichtdicke der Verzinkung ist nach den vorliegenden Anforderungen zu
wählen. Die konstruktiven Grundsätze für eine Verzinkung sind zu
beachten (Ablauföffnungen etc.).

AUSFÜHRUNGSHINWEISE

Besonders wird auf die ordnungsgemäße Verarbeitung der Materialien gemäß
Herstellerrichtlinien und -vorschriften hingewiesen.

Treppenkonstruktion gemäß beiliegenden Positions- und Detailplänen; bei
Widersprüchen zwischen Positionsplan und Detailplan gilt der Detailplan.

Vor Ausführung sind dem Auftraggeber mit ausreichendem Vorlauf
aussagekräftige Werkstattzeichnungen zur Freigabe vorzulegen,
einschließlich ggf. erforderlicher statischer Nachweise und
Prüfzeugnisse. Hieraus müssen die erforderlichen Detailausbildungen
hervorgehen. Entsprechende Änderungswünsche des Auftraggebers sind
einzuarbeiten.
Die Fertigung und Montage darf erst nach technischer Klärung und
Freigabe begonnen werden.
Die korrigierten Werkstattzeichnungen sind dem Auftraggeber 2-fach in
Papierform und zusätzlich in elektronischer Form zur Verfügung zu
stellen. Die Aufwendungen hieraus sind in die Einheitspreise
einzurechnen und werden nicht gesondert vergütet.

Hinweise zu Schweißarbeiten:
Der Auftragnehmer hat im Zuge der Auftragserteilung die erforderlichen
Schweißnachweise zu erbringen.
Der Auftragnehmer hat in eigener Verantwortung alle Vorkehrungen zum
Schutz anderer Bauteile, wie z.B. Sichtmauerwerk, Fenster, Türen,
Dämmschichten, sowie sämtliche Sicherheitsvorkehrungen zur
Gewährleistung eines einwandfreien Brandschutzes zu treffen.

Hinweise zu Geländern und Umwehrungen: Geländer und Umwehrungen sind so
auszubilden, dass die aus Sicherheitsgründen geforderten Höhen, lichte
Abstände zwischen senkrechten Geländerstäben und zum Fußboden gemäß der
jeweiligen Bauordnung eingehalten werden.

Das Lagern von Druckgasflaschen in Kellerräumen, Treppenhäusern,
Durchgängen und Durchfahrten ist untersagt. Ein Feuerlöscher, tragbar,
der Klasse C nach DIN EN 2 - oder vergleichbar einsetzbar - muss bei
Arbeiten mit brennbaren Gasen vorhanden sein.

Gefahrenbereiche bei Montagearbeiten sind abzusperren und zu
kennzeichnen. Entstehen dadurch Behinderungen für andere Unternehmer
oder Dritte, sind der Zeitraum der Absperrung sowie alternative
Maßnahmen mit der Bauleitung abzustimmen.

Alle notwendigen Schmiede-, Bohr- und Schweißarbeiten sind grundsätzlich
vor dem Verzinken  auszuführen. Späne von Bohren und Fräsen sowie Reste
von Schleifstaub sind sofort von den bearbeiteten Teilen zu entfernen.

Grundsätzlich sind Baustellen-Schweißverbindungen für Außenbauteile
unzulässig.  Auch nachträgliche Anpassarbeiten mit Nachverzinkungen sind
nicht zulässig. Statt dessen sind geschraubte Montageverbindungen zu
wählen.

Die Oberfläche von Innenbauteilen ist (wenn nicht aus Edelstahl)
grundiert für bauseitigen Anstrich vorzusehen.

Scharfe Kanten an zugänglichen Bauteilen sind nicht zulässig.
Eckausbildungen für Handläufe und Geländer sind mit Gehrungsstößen
auszubilden; offene Rohrenden etc. sind mit Abschlußkappen zu versehen.
Feuerverzinkte Teile sind nicht zu fetten, sondern anderweitig (z.B. im
Chromsäurebad) zu passivieren.

Fehlstellen und Beschädigungen sind auf der Baustelle nach Möglichkeit
mit Spritzverzinkung zu beseitigen, anderenfalls ist
Zinkstaubbeschichtung mit 94 - 96 % Zinkstaubanteil zulässig.

Die Verbindung von Bauteilen als lösbare oder nicht lösbare Verbindung
ist dem Auftragnehmer freigestellt, sofern sich nicht aus Plänen,
Beschreibungen, Werkzeichnungen oder Normen etwas anderes ergibt.

Zur Verankerung der Stahlkonstruktion in dafür vorgesehene Bauelemente
sind nur Dübel mit bauaufsichtlicher Zulassung zu verwenden.

Für Verbindungsmittel, Unterkonstruktionen, Tragkonsolen, Einbauteilen
etc. sind nur nichtrostende Materialien (Edelstahl) einzusetzen.

NEBENLEISTUNGEN

Ergänzend zu den in VOB/C DIN 18360 genannten Leistungen gelten als
Nebenleistungen:
Nachverzinken von Schnittstellen und Anschlüssen (Kaltverzinken)

## Zusätzlicher Text
Gegenstand dieser Ausschreibung sind die Arbeiten des Bauabschnitt BA3.1
"Errichtung einer Mehrzweckhalle mit Sanitäranlagen und 6 zusätzlichen
Klassenzimmern, sowie Schaffung eines Lehrerzimmers mit Besprechungs-
und Seminarräumen im Anbau Südwest des bestehenden Bau A.

Die Maßnahme ist gefördert. Die Förderung ist jedoch in zwei Pakete
aufgeteilt.
Förderpaket P4: Errichtung Mehrzweckhalle mit Sanitäranlagen und 6
zusätzlichen Klassenzimmern
Förderpaket P2: Schaffung eines Lehrerzimmers mit Besprechungs- und
Seminarräumen im bestehenden Anbau Südwest Bau A

Das nachfolgende Leistungsverzeichnis ist daher in zwei Titel
aufgeteilt:
Der Titel 1 umfasst das Förderpaket P4, also den Neubau der
Mehrzweckhalle (Erweiterung).
Der Titel 2 umfasst das Förderpaket P2 (Anteil BA3.1), also die
Umbauten/Sanierungen im Bestand.

Die Beauftragung erfolgt für beide Titel gemeinsam, jedoch sind die
Rechnungen einschließlich der jeweiligen Aufmaße getrennt je Titel zu
stellen! Gemeinsame Rechnungen für Titel 1 und 2 werden zurückgewiesen.

Diese Vorgehensweise und dabei ggf. entstehender Mehraufwand beim AN ist
bei der Kalkulation für das nachfolgende LV zu berücksichtigen und damit
abgegolten.

## Zusätzlicher Text
In der Realschule werden periodisch Prüfungen abgehalten. Während dieser
Zeiten sind keinerlei Lärmemissionen gestattet. Soweit keine lärmfreien
Arbeiten ausgeführt werden können, sind die Arbeiten zu diesen Zeiten /
an diesen Tagen vollständig zu unterbrechen. In der Regel handelt es
sich nur um 1 bis 2 Stunden an einem Tag.
Während der Leistungserbringung vor Ort ist mit ca. 3 solcher
stundenweisen Unterbrechungen zu rechnen.

Entsprechende zeitliche Unterbrechungen sind entsprechend
einzukalkulieren und damit abgegolten.

## Zusätzlicher Text
In die abgefragten Leistungen zur Erbringung von allen in diesem
Leistungsverzeichnis beschriebenen Stahlbauarbeiten inkl. Vor- und
Nebenarbeiten, ist die Entsorgung von Verpackungsmaterial, übrig
gebliebenen Restmengen und sonstiger Baumaterialien eigenständig zu
organisieren und wird nicht separat vergütet. Entsprechender Aufwand ist
in der Baustelleneinrichtung einzukalkulieren.

Bei der Entsorgung ist die örtliche Abfallsatzung strikt zu befolgen.
Sämtliche Nachweise über die Entsorgung sind vom AN unaufgefordert
vorzulegen.

## Stahlbauarbeiten BA3.1
Datum: 29.04.26

### 1 Titel 1 (Förderpaket P4), Erweiterungsbau

#### 1.1 Baustelleneinrichtung

*Hinweis*
BE-Fläche allgemein
Das Lagern von Material, sowie das Aufstellen von Gerät
/ Container auf dem Baustellengelände ist nur nach
vorheriger schriftlicher Genehmigung durch den AG auf
eigens dafür zugewiesenen Flächen möglich. Ein
Flächenanspruch besteht ausschließlich für
Bauleitungscontainer sowie für eine angemessene
kurzzeitige Zwischenlagerung von Baumaterialien. Die
Flächen sind vom AN eigenverantwortlich festzulegen und
durch einen vorzulegenden Baustelleneinrichtungsplan
vom AG genehmigen zu lassen. (Als Planungsgrundlage
liegt ein Lageplan diesem LV bei.)

Der Plan ist spätestens 14 Kalendertage nach
Auftragserteilung vorzulegen. Die Flächen sind
unmittelbar nach Benutzung wieder in den ursprünglichen
Zustand zu versetzen. Es besteht kein Anspruch auf
Parkmöglichkeit auf dem Baugelände.

Es dürfen nur Flächen innerhalb der Baustelle befahren
werden.
Bestehende Vegetationsflächen innerhalb der Baustelle,
wie
- Wurzelbereiche von Bäumen bis zu einem Meter
außerhalb der Kronentraufe
- Pflanzflächen
- Rasen- und Wiesenflächen
dürfen jedoch nicht befahren werden.
Ausgenommen hiervon ist die Bearbeitung solcher Flächen
mit entsprechenden Geräten und Maschinen auf Anweisung
der Bauleitung.
Materiallagerung auf bestehenden Vegetationsflächen ist
nicht zulässig.
Zufahrtswege, Nebenflächen und Einrichtungen sind vor
Verschmutzung oder Beschädigung zu schützen und in
einem verkehrssicheren Zustand zu halten.
Öffentliche Verkehrsflächen (Straße/ Radweg/ Gehweg)
sind mehrmals täglich und nach Bedarf von Verschmutzung
zu reinigen.

Bauleitungs-/Aufenthaltscontainer
Aufgrund des durchlaufenden Schulbetriebs auch während
der Bau- und Sanierungsarbeiten, können im genutzten
Schulgebäude keine Aufenthaltsflächen zur Verfügung
gestellt werden.

Ein notwendiger Bauleitungs- und/oder
Aufenthaltscontainer kann aufgrund der beengten
Platzverhältnisse nur in der absolut notwendigen Größe
auf der BE-Fläche aufgestellt werden. Die vorgesehene
Größe ist ein 10 FT-Container (LxB = 299 x 244 cm).
Größere Container bis max. 20 FT nur nach vorheriger
Freigabe durch den AG. Der Container muss stapelbar
sein, einschließlich erforderlicher Treppenanlage bis
1. OG, soweit erforderlich.

Die Baustelleneinrichtungsfläche ist nur zum
Tagesaufenthalt vorgesehen. Schlafgelegenheiten, sowie
Übernachtungscontainer, sind auf der BE-Fläche, sowie
auf dem Schulgelände nicht zulässig.

Lager-/Magazincontainer/Lagerfläche
Notwendige Lager- /Magazincontainer können aufgrund der
beengten Platzverhältnisse nur gemäß entsprechend
freier Flächen innerhalb der BE-Fläche zugewiesen
werden.

Sanitärräume
Bauseits wird ein Sanitärcontainer (Waschen, Duschen,
Toilette) zur gemeinsamen Benutzung durch alle Gewerke
zur Verfügung gestellt.

BE-Anfahrt
Anfahrts- und Standmöglichkeiten für LKW- und evtl.
Autokran gemäß beigefügtem Baustelleneinrichtungsplan.
Untergrundbefestigung, Zufahrtsmöglichkeiten, sowie
sonstige Randbedingungen obliegen in Eigenverantwortung
dem AN.

Baukran
Es wird kein Baukran zur Verfügung gestellt. Alle
erforderlichen Kräne/Hebezeuge und Aufzüge obliegen
eigenverantwortlichem dem AN und sind in die
Einheitspreise der nachfolgenden Positionen
einzukalkulieren.

Fassadengerüst
Bauseits werden umlaufend um die Gebäudeaußenkanten
Fassadengerüste als Arbeits- und Schutzgerüste
bereitgestellt, einschließlich Auskragungen für
Dachüberstande und Dachfanggerüst an den oberen
Rändern.
Lastklasse: 3 (2 kN/m²)
Breitenklasse W06

Firmenschilder
Das Anbringen eigener Firmenschilder ist auf der
Baustelle nicht zulässig bzw. erst nach vorheriger
schriftlicher Freigabe durch den AG. Ein Anspruch
darauf besteht nicht.

**1.1.1 Baustelleneinrichtung**
Baustelleneinrichtung für alle durchzuführenden
Arbeiten dieses Leistungsverzeichnisses; Einschließlich
An- und Abtransport aller Maschinen und Geräte sowie
aller benötigten Baustelleneinrichtungsteile und deren
Vorhaltung während der gesamten Bauzeit.
Zudem sind weiter enthalten:
- Frachten und Transportkosten, Auslöse,
Montageaufsicht, unproduktive Nebenlöhne sowie alle
sonstigen Nebenkosten.
- vorschriftsmäßige Absicherung und Unterhalt der
Arbeitsbereiche / Einrichtungen während der gesamten
Bauzeit.
- Baustellenbeleuchtung für die eigenen Arbeitsbereiche
einrichten und während der gesamten Bauzeit vorhalten.
- alle notwendigen Arbeits- und Schutzgerüste, welche
für die nach beschriebenen Leistungen notwendig werden,
einschließlich deren arbeitstäglicher Kontrolle;
bauseits werden keine Gerüste zur Verfügung gestellt!
- Vorrichtungen, Hebezeuge, Gerüste, Bühnen, etc. zum
Ein- und Ausbringen von Geräten, Materialien, und
Konstruktionen in das Gebäude, sowie zum Verteilen in
allen Geschossen vor Ort bzw. zur Errichtung der
Treppenanlagen an der Fassade.
- Bauseits wird ein Kran durch das Gewerk Baumeister
während der Ausführungszeit zur Verfügung gestellt. Die
Benutzung des bauseitigen Krans durch Dritte Gewerke
ist durch diese eigenverantwortlich mit dem AN
Baumeisterarbeiten zu vereinbaren. Ggf. anfallende
Vergütungen für die Stellung eines Kranfahrers durch
das Gewerk Baumeister erfolgt direkt zwischen dem dem
jeweiligen Dritten Gewerk und dem AN
Baumeisterarbeiten.
- Anfahrts- und Standmöglichkeiten für LKW- und evtl.
Autokran gemäß beigefügtem Baustelleneinrichtungsplan.
Untergrundbefestigung, Zufahrsmöglichkeiten, sowie
sonstige Randbedingungen obliegen in Eigenverantwortung
dem AN Stahlbauarbeiten.
- Lagercontainer und Aufenthaltscontainer, soweit
erforderlich; max. 20 Fuß Magazincontainer aufgrund
beschränkter BE-Fläche. Container müssen stapelbar
sein, einschließlich erforderlicher Treppenanlage bis
1. OG
- Waschräume/Toiletten im Container, werden durch das
Gewerk Baumeister, zur Benutzung durch alle Gewerke zur
Verfügung gestellt.
- Erstellung und Übergabe aller notwendigen Unterlagen
für den bauseitigen Sicherheits- und
Gesundheitskoordinator.

Eine Verschiebung von Ausführungs-, Zwischen- und
Endfertigstellungsterminen berechtigt nicht zur
Nachforderung bezüglich der Baustelleneinrichtung durch
den Auftragnehmer. Lager- und
Baustelleneinrichtungsplätze sind so anzulegen, dass
die  Folge- und Nebengewerke in ihrer
Leistungserbringung nicht behindert sind, ansonsten
sind Materialien, Silos, Container und Schuttmulden
(gewerkeeigene) bei Bedarf kurzfristig durch den
Auftragnehmer umzusetzen.
Lager- und Montageflächen stehen nur sehr eingeschränkt
zur Verfügung und sind mit der Bauüberwachung
abzustimmen.
Wegerechtliche Absicherungen und Absperrungen sind vom
AN selbst zu veranlassen und zu beantragen. Anfallende
Gebühren sind mit dieser Position abgegolten
Die Baustelleneinrichtung wird nur einmal für den
gesamten BA1 vergütet.
Menge: 1,000 psch

**1.1.2 Erstellen einer Dokumentation**
Erstellung und Übergabe der Dokumentation gemäß
"Zusätzlichen Technischen Vertragsbedingungen, 7.
Dokumentation"
Insbesondere beinhaltet dies:
- Inhaltsverzeichnis mit Unterteilung in Kapitel/Ordner
- Fachunternehmererklärung
- Fachbauleitererklärung
- Errichtererklärungen
- Übereinstimmungserklärungen für alle Produkte mit
Zulassung gemäß Muster des Herstellers bzw. der
Zulassungsunterlagen
- Verwendbarkeitsnachweise (allgemeines
bauaufsichtliches Prüfzeugnis, allgemeine
bauaufsichtliche Zulassung; Bauartgenehmigungen,
Zulassung im Einzelfall, europäische technische
Zulassung (ETA), etc.)
- Leistungserklärungen (DoP) für Bauteile und
Konstruktionen mit CE-Kennzeichnung gemäß
entsprechender harmonisierter Norm oder europäischer
technischer Bewertung
- Errichterbescheinigungen über nicht wesentliche
Abweichungen, sowie zugehörige Unterlagen des
Herstellers
- Produkt- und Sicherheitsdatenblätter
- Montage-/Einbauanleitungen
- Reinigungs- und Pflegehinweise
- Planunterlagen auf Basis der Werkplanung, in der
sämtliche Bauteile, Konstruktionen und Bauarten
eindeutig und lagegenau eingezeichnet sind, für welche
Verwendbarkeitsnachweise und Zulassungen insbesondere
in brandschutztechnischer Hinsicht gefordert sind.
Maßstab 1:50.

Die Unterlagen sind einfach als Ordner in Papierform,
sowie einfach digital auf USB-Stick oder Download-Link
abzugeben.
Menge: 1,000 St

#### 1.2 Außentreppe KG - 1.OG

*Hinweis*
Ausführung:
Die nachfolgend beschriebene Außentreppe ist gemäß
Ausführungsplan A-12, sowie den Vorgaben der
Tragwerksplanung anzubieten und auszuführen.
Dies gilt für alle nachfolgenden Positionen, auch wenn
nicht explizit im Leistungsbeschrieb erwähnt.

Schweißverbindungen:
Die erforderliche Mindestdicke der Kehlnähte für
Schweißverbindungen beträgt 5,0 mm, soweit nicht in den
statischen Unterlagen abweichende Anforderungen
gestellt werden.

Oberfläche/Beschichtung:
Sämtliche Stahlbauteile sind gemäß nachfolgender
Beschreibung mit einer Oberflächenbehandlung
auszuführen. Entsprechender Aufwand ist in alle
nachfolgenden Positionen einzukalkulieren und mit
diesen abschließend abgegolten.

Korrosionsschutzbeschichtung gemäß DIN EN ISO 12944
Korrosivitätskategorie: C3 mäßig
Umgebungsbedingung: außen, Stadtatmosphäre, mäßige
SO2-Belasstung
Schutzdauer gemäß DIN N ISO 12944-5: lang, über 15
Jahre
Primäre Oberflächenvorbereitung durch Strahlen mit
NormVorbereitungsgrad: Sa 2 1/2
Endbeschichtung: Feuerverzinkung nach DIN EN ISO 1461
Gesamtschichtdicke von mindestens 85 µm an jeder Stelle

Hilfskonstruktionen/Gerüste/Hubzeuge:
Sämtliche notwendige Hilfskonstruktionen, wie
Traggerüste, Hilfsstützen, temporäre Unterbauungen und
Abspannungen, sowie Gerüste zur eigenen Benutzung, für
den Montage- und Bauzustand sind durch den
Auftragnehmer zu erstellen, vorzuhalten, für eigene
Erfordernisse umzubauen und wieder abzufahren. Gleiches
gilt für sämtliche Hubzeuge und Transportmittel, welche
zum Transport aller nachfolgend beschriebenen
Stahlbauteile zum Montageort notwendig werden.
Entsprechender Aufwand ist in alle nachfolgenden
Positionen einzukalkulieren und mit diesen abschließend
abgegolten.

**1.2.1 Prüffähiger Standsicherheitsnachweis Außentreppe**
Erstellen eines prüffähigen Standsicherheitsnachweises
einschließlich Anfertigen dazugehöriger Zeichnungen für
die nach beschriebene Außentreppe vom KG ins OG inkl.
sämtlicher Bestandsteile und Konstruktionen;
insbesondere für die Gesamtkonstruktion, sämtlicher
Verbindungen und Verbindungsmittel, inkl. Verankerungen
zum Rohbau.

Einschl. aller Nachweise aus den Sonderkonstruktionen.

Ein prüffähiger Nachweis der Standsicherheit ist mind.
6 Wochen vor Beginn der Montagearbeiten vorzulegen. Die
in dem der Ausschreibung beigefügten Positionsplan
angegebenen Bauteile wurden bauseits vorbemessen, sind
allerdings im gegenständlichen
Standsicherheitsnachweis, nochmals aufzunehmen.

Der prüffähigen Standsicherheitsnachweis ist beim
Auftraggeber / dem zuständigen Prüfstatiker zur Prüfung
vorzulegen, mit ausreichendem zeitlichen Vorlauf zur
Freigabe. Für den Freigabedurchlauf der Planung sind
mind. 14 Tage einzurechnen.
Menge: 1,000 St

**1.2.2 Werkstattzeichnung Außentreppe**
Vor Ausführung sind dem Auftraggeber mit ausreichendem
Vorlauf aussagekräftige Werkstatt- und
Detailzeichnungen für die nach beschriebene Außentreppe
auf Basis der freigegeben Statik, den Werkplänen des
Architekten in Verbindung mit einem örtlichen Aufmaß
des AN zur Freigabe vorzulegen, einschließlich ggf.
erforderlicher statischer Nachweise und Prüfzeugnisse.
Hieraus müssen die erforderlichen Detailausbildungen
hervorgehen. Planmaßstab 1:10 bzw. 1:1 nach
Erfordernis.

Die Werkstattzeichnung ist vor Produktionsbeginn durch
den Statiker, den Planer, sowie den bauseitigen
Prüfstatiker zu prüfen und freizugeben. Die Betreuung
der statischen Prüfung der Werkstattplanung ist mit
dieser Position abgegolten.
Einschließlich Einarbeitung aller Korrekturen.

Die korrigierten Werkstattzeichnungen sind dem
Auftraggeber 2-fach in Papierform und zusätzlich in
elektronischer Form zur Verfügung zu stellen. Die
Aufwendungen hieraus sind in die Einheitspreise
einzurechnen und werden nicht gesondert vergütet.

Entsprechender Zeitaufwand ist bei der Terminplanung zu
berücksichtigen.
Menge: 1,000 St

**1.2.3 Gitterrost-Podest, 30/10 mit 40 Tragstab, Breite: 1290 mm**
Liefern und montieren eines Gitterrostes als
Treppenpodest auf der Treppenanlage, einschließlich
L-Winkel als seitliches Auflager und sämtlicher
erforderlicher Befestigungsmittel.
Ausführung gemäß Ausführungsplanung, sowie gemäß
statischer Erfordernis.
Lasteinwirkung nach DIN EN 1991-1-1 Eurocode 1: mit 2,0
kN auf Lastwürfel 5 x 5 cm, bzw. 5,0 kN/m²
Maschenweite: 30/10 mm
Tragstäbe: Höhe = 40 mm, Breite: gemäß statischer
Erfordernis
Rostbreite: ca. 1290 mm
Rutschsicherheit R11, inkl. rutschhemmende
Antrittskante
Material: Stahl S235 JR+AR gem. DIN EN 10025,
Oberfläche: feuerverzinkt/stückverzinkt für
Außenbereich;
Einschließlich:
- Befestigungsmittel zur Montage an nach beschriebenen
L-Winkel
- Befestigungsmittel nach konstruktiver Erfordernis
bzw. zur Lagesicherung aus Edelstahl

L-Winkel: ca. 40x40x5 mm bzw. gemäß statischer
Erfordernis
Material: Stahl S235 JR+AR gem. DIN EN 10025,
Oberfläche: feuerverzinkt/stückverzinkt für
Außenbereich;
Einschließlich:
- Bohrungen für Befestigungsanschlüsse
- Befestigungsmittel zur Montage an nach beschriebene
Stahlträger
- Befestigungsmittel gemäß statischer Erfordernis aus
Edelstahl

Ausführung auf Treppenpodest im 1. Obergschoss
Menge: 3,100 m

**1.2.4 Trittstufen-Gitterrost 30/10, Tragstab 40, 1290 x 295 mm**
Liefern und montieren eines Gitterrostes als
Trittstufen auf Treppenanlage, einschließlich L-Winkel
als seitliches Aulager und sämtlicher erforderlicher
Befestigungsmittel.
Ausführung gemäß Ausführungsplanung, sowie gemäß
statischer Erfordernis
Statikposition T001.1 gemäß Vordimensionierung
Lasteinwirkung nach DIN EN 1991-1-1 Eurocode 1: mit 2,0
kN auf Lastwürfel 5 x 5 cm, bzw. 5,0 kN/m²
Maschenweite: 30/100 mm
Tragstäbe: Höhe = 40 mm, Breite: gemäß statischer
Erfordernis
Rostbreite: ca. 1290 mm
Stufentiefe: 295 mm
Rutschsicherheit R11, inkl. rutschhemmende
Antrittskante
Material: Stahl S235 JR+AR gem. DIN EN 10025,
Oberfläche: feuerverzinkt/stückverzinkt für
Außenbereich;
Einschließlich:
- Befestigungsmittel zur Montage an nach beschriebenen
L-Winkel
- Befestigungsmittel aus Edelstahl

L-Winkel: ca. 40x40x5 mm bzw. gemäß Statik
Material: Stahl S235 JR+AR gem. DIN EN 10025,
Oberfläche: feuerverzinkt/stückverzinkt für
Außenbereich;
Einschließlich:
- Bohrungen für Befestigungsanschlüsse
- Befestigungsmittel zur Montage an nach beschriebene
Stahlträger als Treppenwange
- Befestigungsmittel gemäß statischer Erfordernis aus
Edelstahl

Ausführung an Treppenläufen KG - EG und EG - 1.OG
Menge: 35,000 St

**1.2.5 Stahlträger UPE 240**
Liefern und montieren eines Stahlträges als Tragrahmen
/ Treppenwange für Treppenanlage.
Ausführung gemäß Ausführungsplanung, sowie gemäß
statischer Erfordernis
Statikposition T001.2 gemäß Vordimensionierung
Material: Stahl S235 JR+AR gem. DIN EN 10025,
Profil Stahlträger: UPE 240
Länge: gemäß Ausführungsplanung = 5,0 m
Oberfläche: feuerverzinkt/stückverzinkt für
Außenbereich;
Einschließlich:
- Bohrungen für Befestigungsanschlüsse
- Befestigungsmittel zur Montage an nach beschriebene
Stahlträger / Fundamente
- Befestigungsmittel nach statischer Erfordernis aus
Edelstahl
Menge: 30,000 m

**1.2.6 Zulage Stahlträger UPE 240, Anschlüsse/Ecken**
Zulage für vor beschriebenen Stahlträger UPE 240 für
die Verbindung der Träger an den Stoßstellen bzw.
Ecken.

Ausführung geschweißt oder als geschraubte Verbindung
mit Stirnplatten nach Wahl des AN
Einschließlich sämtlicher Bohrungen, Schweißarbeiten,
Stirnplatten/Stegen und Verbindungsmittel, je
Stoßstelle
Abmessungen:
Höhe: analog Trägerhöhe
Breite: analog Trägerbreite
Dicke: mind. 10 mm bzw. gemäß statischer Erfordernis
Material: Stahl S235 (ST 37-2) gem. DIN EN 10025,
Oberfläche: feuerverzinkt/stückverzinkt für
Außenbereich

Abrechnung pro Stück Anschluss/Ecke
Menge: 4,000 St

**1.2.7 Zulage Stahlträger UPE 240, Knickpunkt**
Zulage für vor beschriebenen Stahlträger UPE 240 für
die Ausbildung eines Knickpunkts.
Einschließlich sämtlicher Bohrungen, Schweißarbeiten,
Stegen und Verbindungsmittel, je Knickpunkt

Winkel gemäß Verlauf Treppe/Podest
Stoßstellen vollverschweißt
Oberfläche: feuerverzinkt/stückverzinkt für
Außenbereich zusammen mit Stahlträgern als fertig
zusammengefügtes Bauteil (eine Nachverzinkung nach dem
Verschweißen der Stahlträger ist nicht zulässig)

Abrechnung pro Stück Knickpunkt
Menge: 8,000 St

**1.2.8 Zulage Stahlträger UPE 240, Auflager Fundament**
Zulage für vor beschriebenen Stahlträger UPE 240 für
die Ausbildung eines Endpunkts/Auflagers am Fundament
gemäß statischer Erfordernis.
Einschließlich sämtlicher Bohrungen, Schweißarbeiten,
Fußplatten und Verbindungs- bzw. Befestigungsmittel, je
Fußpunkt.

Fußpunktauflager als Fußplatte an Treppenwange
angeschweißt, Stoßstellen vollverschweißt

Fußplatte: ca. 400x400x10 mm bzw. gemäß statischer
Erfordernis, einschließlich Bohrungen für
Befestigungsanschlüsse
Material: Stahl S235 (ST 37-2) gem. DIN EN 10025,
Oberfläche: feuerverzinkt/stückverzinkt für
Außenbereich
Befestigungsmittel: gemäß statischer Erfordernis
Menge: 4,000 St

**1.2.9 Zulage Stahlträger UPE 240, Treppenaustritt**
Zulage für vor beschriebenen Stahlträger UPE 240 für
die Ausbildung einer Befestigung der Treppe am
Treppenaustritt gemäß statischer Erfordernis.
Einschließlich sämtlicher Bohrungen, Schweißarbeiten,
Kopfplatten/Stegen/Winkeln und Verbindungs- bzw.
Befestigungsmittel, für den gesamten Treppenaustritt
(beide Wangen)

Befestigung mit an Treppenwand angeschweißten
Laschen/Kopfplatten/Winkeln nach des AN gemäß
statischer Erfordernis, sämtliche Stoßstellen
vollverschweißt

Ausführung z.B.:
Lasche: ca. 200x200x10 mm bzw. gemäß statischer
Erfordernis
Kopfplatte: ca. 1290x200x10 mm bzw. gemäß statischer
Erfordernis
Material: Stahl S235 (ST 37-2) gem. DIN EN 10025,
Oberfläche: feuerverzinkt/stückverzinkt für
Außenbereich
Befestigungsmittel: gemäß statischer Erfordernis

Abrechnung für den gesamten Treppenaustritt, d.h. beide
Wangen.
Menge: 1,000 St

**1.2.10 Zulage Stahlträger UPE 240, Stützenanschluss einseitig**
Zulage für vor beschriebenen Stahlträger UPE 240 für
die Ausbildung eines Stützenanschlusses als Steg/Lasche
am Stahlträger UPE 240 für Anschluss an bauseitige
Stahlstütze (Statikposition S004) gemäß gemäß
statischer Erfordernis.
Einschließlich sämtlicher Bohrungen, Schweißarbeiten,
Laschen/Stegen und Verbindungsmittel, je
Verbindungstelle

Die Anschlusslasche/-konsole an der bauseitigen
Stahlstütze wird mit separater Position vergütet. In
dieser Position ist nur der Steg/die Lasche an der
Treppenwange selbst zu kalkulieren.

Fachstahl an Stahlträger angeschweißt, Stoßstellen
vollverschweißt

Flachstahl: ca. 220 x 200 x 10 mm einschließlich
Bohrungen für Befestigungsanschlüsse
Material: Stahl S235 (ST 37-2) gem. DIN EN 10025,
Oberfläche: feuerverzinkt/stückverzinkt für
Außenbereich
Befestigungsmittel: gemäß gemäß statischer Erfordernis

Abrechnung pro Stütze für einseitigen Anschluss
Menge: 2,000 St

**1.2.11 Stützenanschluss für Stahlträger UPE 240**
Liefern und anbringen einer Anschlusskonsole/-lasche an
bauseitiger Stütze (Statikposition S004) zur
Befestigung der vorbeschriebenen Stahlwange UPE 240
bzw. den vor beschriebenen Stützenanschluss gemäß gemäß
statischer Erfordernis.
Einschließlich sämtlicher Bohrungen, Schweißarbeiten,
Laschen/Stegen und Verbindungsmittel, je
Verbindungstelle

Fachstahl an Stahlstütze vor Ort angeschweißt,
Stoßstellen vollverschweißt, einschließlich
nachverzinken der örtlichen Schweißstelle

Flachstahl: mind.. 220 x 200 x 10 mm einschließlich
ggf. erforderlicher Konsolplatten und Aussteifungen
Material: Stahl S235 (ST 37-2) gem. DIN EN 10025,
Oberfläche: feuerverzinkt/stückverzinkt für
Außenbereich
Befestigungsmittel: gemäß statischer Erfordernis

Abrechnung pro Stütze für einseitigen Anschluss
Menge: 2,000 St

**1.2.12 Zulage Stahlträger U240, Stegplatte**
Zulage für vor beschriebenen Stahlträger UPE 240 für
die Ausbildung von Stegplatten an den
Befestigungspunkten der Geländerpfosten oder sonstigen
Aussteifungspunkten.
Ausführung gemäß gemäß statischer Erfordernis

Stegplatte an Tragrahmen/Treppenwange Statikposition
T001.2 angeschweißt
Abmessungen: mind. t=8 mm
Material: Stahl S235 (ST 37-2) gem. DIN EN 10025,
Oberfläche: feuerverzinkt/stückverzinkt für
Außenbereich
einschließlich Bohrungen für Befestigungsanschlüsse
Menge: 10,000 St

**1.2.13 Zulage Stahlwange UPE 240, Anschluss Gebäudewand**
Zulage zu vor beschriebener Stahlwange UPE 240 für
herstellen des Anschlusses an bauseitige Fassadenwand
einschließlich Schweißverbindungen und Bohrungen und
sämtlicher Verbindungs- und Befestigungsmittel für
Befestigungsanschuss.
Ausführung mehrteilig z.B. als Wandkonsole mit
Anschlussschwert sowie Anschlusssteg/-lasche an der
Wange bzw. nach Wahl des AN und gemäß statischer
Erfordernis, als fertige Einheit.

Material: Stahl S235 (ST 37-2) gem. DIN EN 10025,
Oberfläche: feuerverzinkt/stückverzinkt für
Außenbereich
Befestigungsmittel im Außenbereich: Edelstahl

Montageuntergrund Fassade: Brettsperrholzplatte, d=100
mm

Abrechnung pro Anschlusspunkt

Hinweis: Die Anschlusskonsole an der Wand ist so
auszuführen, dass das daran angeschweißte
Anschlussschwert über die bauseitige Vorhangfassade aus
HPL-Platten hinaus steht, an welcher dann die
Stahlwange im Nachgang der Fassadenarbeiten montiert
werden kann.

Abstand Vorderkante Brettsperrholzplatte zu Vorderkante
HPl-Fassade: mind. 22 cm

Die Wandkonsole inkl.. Anschlussschwert ist als
vorgezogene Maßnahme im Zuge der bauseitigen Errichtung
der Vorhangfassade zu montieren. Entsprechender
Mehraufwand ist in dieser Position einzukalkulieren und
mit dieser abgegolten.
Menge: 2,000 St

**1.2.14 Stahlträger IPE 160**
Liefern und montieren eines Stahlträges als Tragrahmen
/ Aussteifung für Treppenanlage.
Ausführung gemäß Ausführungsplanung, sowie gemäß
statischer Erfordernis
Statikposition T001.3 und T001.4 gemäß
Vordimensionierung
Material: Stahl S235 JR+AR gem. DIN EN 10025,
Profil Stahlträger: IPE 160
Länge: gemäß Ausführungsplanung = 1,3 m
Oberfläche: feuerverzinkt/stückverzinkt für
Außenbereich;
Einschließlich:
- Bohrungen für Befestigungsanschlüsse
- Befestigungsmittel zur Montage an nach beschriebene
Stahlträger / Stützen
- Befestigungsmittel nach statischer Erfordernis aus
Edelstahl
Menge: 2,600 m

**1.2.15 Zulage Stahlträger IPE 160, Wangenanschluss einseitig**
Zulage für vor beschriebenen Stahlträger IPE 160 für
die Ausbildung eines Anschlusses an vor beschrieben
Stahlwange UPE 240 gemäß gemäß statischer Erfordernis
Einschließlich sämtlicher Bohrungen, Schweißarbeiten,
Stirnplatten/Stegen und Verbindungsmittel, je
Anschlussstelle
Fachstahl an Stütze angeschweißt, Stoßstellen
vollverschweißt

Flachstahl: 160 x 82 x 10 mm
Material: Stahl S235 (ST 37-2) gem. DIN EN 10025,
Oberfläche: feuerverzinkt/stückverzinkt für
Außenbereich
Befestigungsmittel: gemäß gemäß statischer Erfordernis

Abrechnung für einseitigen Anschluss
Menge: 4,000 St

**1.2.16 Auskreuzung, Rd 2.0**
Liefern und montieren einer Auskreuzung zur Aussteifung
der Tragrahmen im Bereich des Treppenpodestes bzw. des
Treppenlaufes im 1. OG.
Ausführung gemäß Ausführungsplanung, sowie gemäß
statischer Erfordernis

Material: Stahl S235 JR+AR gem. DIN EN 10025,
Profil Rundstahl: mind. Rd 2.0 bzw. gemäß statischer
Erfordernis
Oberfläche: feuerverzinkt/stückverzinkt für
Außenbereich;
Menge: 16,000 m

**1.2.17 Zulage Auskreuzung Anschweißlasche**
Zulage für vor beschriebene Auskreuzung für herstellen
und anschweißen einer Lasche mit Bohrung für
Befestigung der Auskreuzung an der Treppenkonstruktion.

Ausführung einschließlich Bohrung für
Befestigungsanschlüsse in Tragrahmen/Stütze, an welchen
die Lasche angeschraubt wird, sowie sämtlicher
erforderlicher Befestigungsmittel.
Dimensionierung gemäß statischer Erfordernis.

Material: Stahl S235 JR+AR gem. DIN EN 10025,
Befestigung je Lasche: mind. 1xM12-10.9 bzw. gemäß
statischer Erfordernis
Menge: 8,000 St

**1.2.18 Zulage Auskreuzung Spannschloss**
Zulage für vor beschriebene Auskreuzung für Einbau
eines passenden Spannschloss gemäß gemäß statischer
Erfordernis, einschließlich herstellen Gewindeanschluss
an Profilrundstahl

Material: Stahl S235 JR+AR gem. DIN EN 10025,
Menge: 4,000 St

**1.2.19 Handlauf, Rundrohr, Rd=40 mm, Edelstahl**
Liefern und montieren eines Handlaufs, im Gefälle der
Treppenläufe und Podeste.
Material: Stahl S235 JR+AR gem. DIN EN 10025,
Profil Rundrohr: 40x2 mm
Material: Edelstahl V2A
Oberfläche: mit Korn 240 mm geschliffen und poliert

Kompletter Handlauf eines Treppenlaufs in mehreren
Einzelteilen mit Stoßstellen, z.B. am Podest.
Verbindungen durch Einschub eines verjüngten
Handlauffortsatzes in anschließenden Handlauf,
Stoßstellen vor Ort verschweißt, verschliffen und
poliert.
Menge: 12,000 m

**1.2.20 Zulage Handlauf Knickpunkt**
Zulage für Ausbildung eines Knickpunkts in vor
beschriebenem Handlauf; Winkel gemäß Verlauf
Treppe/Podest
Menge: 3,000 St

**1.2.21 Zulage Handlauf Endpunkt**
Zulage für Ausbildung eines Endpunkts in vor
beschriebenem Handlauf; Ausführung halbkreisförmiger
Boden mit kurzem geraden Auslauf und Abschluss als
geschlossene senkrechte Platte, verschweißt und
verschliffen.
Menge: 4,000 St

**1.2.22 Halterung Handlauf, Edelstahl, mit Grundplatte**
Liefern und montieren von Halterungen für vor
beschriebenen Handlauf mit Grundplatte erforderlichen
Befstigungsmitteln

Material: Edelstahl V2A
Form: Flachstahl
Breite: ca. 40 mm
Dicke 8 mm
Ecken gerundet
Material Grundplatte: Edelstahl V2A
Abmessungen Grundplatte: 100x100x8 mm
Befestigungsmittel: 4 Ankerbolzen M10

Örtlichkeit: Treppenlauf KG-EG
Menge: 7,000 St

**1.2.23 Verlängerte Halterung Handlauf, Edelstahl, mit Grundplatte**
Liefern und montieren von Halterungen für vor
beschriebenen Handlauf mit Grundplatte sowie
erforderlichen Befestigungsmitteln

Material: Edelstahl V2A
Form: Flachstahl
Breite: ca. 40 mm
Dicke 8 mm
Ecken gerundet
Material Grundplatte: Edelstahl V2A
Abmessungen Grundplatte: 100x100x8 mm
Befestigungsmittel: 4 Ankerbolzen M10
Befestigungsuntergrund: Stahlbetonwand Treppenabgang

Örtlichkeit: Treppenlauf KG-EG
Ausführung mit verlängertem Flachstahl zur Montage am
Treppenaustritt, an welchem der Handlauf über die
seitliche Betonwand hinaus läuft. Befestigung des
Halters auf der Wandkrone des Treppenabgangs.
Menge: 1,000 St

**1.2.24 Halterung Handlauf, Edelstahl, angeschweißt**
Liefern und montieren von Halterungen für vor
beschriebenen Handlauf mit Schweißanschluss an nach
beschriebenes Treppengeländer

Material: Edelstahl V2A
Form: Flachstahl
Breite: ca. 40 mm
Dicke 8 mm
Ecken gerundet

Befestigung: angeschweißt an nach beschriebenes
Treppengeländer.

Örtlichkeit: Treppenlauf EG-OG
Menge: 8,000 St

**1.2.25 Treppengeländer 80x8 mm, h=940 mm**
Liefern und montieren eines Treppengeländers bzw. einer
Treppenumwehrung an vor beschriebene Treppenanlage
gemäß Ausführungsplanung und gemäß statischer
Erfordernis, einschließlich Befestigungs- und
Verbindungsmitteln
Material: Stahl S235 JR+AR gem. DIN EN 10025,
Profil: Flachstahl, 80x8 mm als Geländer rahmen und
Geländerfüllung
Sämtliche Verbbindungen geschweißt
Oberfläche: feuerverzinkt/stückverzinkt für
Außenbereich
Geländerhöhe: 940 mm (UK Untergurt bis OK Obergurt)
OK Geländer über Fertigfußboden bzw. OK Podestfläche:
1000 mm
Füllungsabstand Achse: 74,5 mm
Ausführung horizontal und geneigt im Verlauf der
Treppenwange einschließlich Knickpunkte
Menge: 18,000 m

**1.2.26 Zulage Treppengeländer, Anschluss an Geländerpfosten**
Zulage zu vor beschriebenem Treppengeländer für die
Ausbildung eines Rahmens links und rechts eines
Gländerpfostens
einschließlich
- Haltelaschen 80/6 mm: 4 Stück, gelocht
- Befestigungsmittel zur Befestigung an Geländerpfosten
- Befestigungsmittel aus Edelstahl

Abrechnung pro Geländerpfosten für beidseitigen
Anschluss, Bei einseitigem Anschluss wird 0,5 Stück
abgerechnet.
Menge: 12,000 St

**1.2.27 Zulage Treppengeländer, Eckausbildung**
Zulage zu vor beschriebenem Treppengeländer für die
Ausbildung von Ecken, auf Gehrung 45° gearbeitet
Menge: 1,000 St

**1.2.28 Zulage Treppengeländer, Geländerpfosten 80x10 mm**
Zulage für vor beschriebenes Treppengeländer für die
Lieferung und Montage von Geländerpfosten gemäß
Ausführungsplanung und gemäß statischer Erfordernis,
einschließlich Befestigungsmittel
Material: Stahl S235 JR+AR gem. DIN EN 10025,
Profil: Flachstahl, 80x10 mm
Haltelaschen 80/8 mm: 4 Stück, gelocht zur Befestigung
der einzelnen Geländerelemente
Oberfläche: feuerverzinkt/stückverzinkt für
Außenbereich
Geländerhöhe 1000 mm zzgl. Befestigungslasche zur
Befestigung an Tragrahmen der Treppenanlage
Befestigungsmittel: mind. 2 x M12-10.9 bzw. gemäß
statischer Erfordernis
Befestigungsmittel aus Edelstahl

Beipielskizze:
Menge: 8,000 St

**1.2.29 Zulage Treppenumwehrung, Geländerpfosten 80x10 mm**
Zulage für vor beschriebenes Treppengeländer als
Umwehrung Kellerabgang im EG für die Lieferung und
Montage von Geländerpfosten gemäß Ausführungsplanung
und gemäß statischer Erfordernis, einschließlich
Befestigungsmittel
Material: Stahl S235 JR+AR gem. DIN EN 10025,
Profil: Flachstahl, 80x10 mm
Grundplatte: mind. 150 x 150 x10 mm bzw. gemäß gemäß
statischer Erfordernis, gelocht zur Befestigung auf der
Wandkrone der Stahlbetonwand des Treppenabgangs
Oberfläche: feuerverzinkt/stückverzinkt für
Außenbereich
Geländerhöhe 1000 mm
Befestigungsmittel: aus Edelstahl gemäß Statik
Menge: 7,000 St

#### 1.3 Galeriegeländer EG

*Hinweis*
Ausführung:
Das nachfolgend beschriebene Galeriegeländer ist gemäß
Detailplan B-03, sowie den Vorgaben der
Tragwerksplanung anzubieten und auszuführen.
Dies gilt für alle nachfolgenden Positionen, auch wenn
nicht explizit im Leistungsbeschrieb erwähnt.

Schweißverbindungen:
Die erforderliche Mindestdicke der Kehlnähte für
Schweißverbindungen beträgt 5,0 mm, soweit nicht in den
statischen Unterlagen abweichende Anforderungen
gestellt werden.

Oberfläche/Beschichtung:
Sämtliche Stahlbauteile sind gemäß nachfolgender
Beschreibung mit einer Oberflächenbehandlung
auszuführen. Entsprechender Aufwand ist in alle
nachfolgenden Positionen einzukalkulieren und mit
diesen abschließend abgegolten.

Korrosionsschutzbeschichtung gemäß DIN EN ISO 12944.
Korrosivitätskategorie: C1 unbedeutend
Umgebungsbedingung: innen, beheizt
Primäre Oberflächenvorbereitung durch Strahlen mit
NormVorbereitungsgrad: Sa 2 1/2
Fertige Oberfläche als Pulverbeschichtung,
einschließlich:
Stahlflächen gründlich reinigen. Alle
haftungsmindernden Schichten sind restlos zu entfernen.
Die Oberfläche muß frei von Öl, Fett, Schmutz und sowie
arteigenen Verunreinigungen (z.B. Korrosionsprodukten)
sein.
Grundbeschichtung, geeignet für spätere
Pulverbeschichtung
Kunststoffbeschichtung als Einbrennbeschichtung mit
gütegesicherten Pulver auf Polyesterbasis.
Gesamtschichtdicke von mindestens 60 µm an jeder
Stelle, im Mittel jedoch mind. 80 µm
Farbton: Farbton: RAL 9016 bzw. RAL-Farbton nach Wahl
des AG

Angebotes Fabrikat:

.......................................................
..
Schutzdauer gemäß DIN N ISO 12944-5: lang, über 15
Jahre

Hilfskonstruktionen/Gerüste/Hubzeuge:
Sämtliche notwendige Hilfskonstruktionen, wie
Traggerüste, Hilfsstützen, temporäre Unterbauungen und
Abspannungen, sowie Gerüste zur eigenen Benutzung, für
den Montage- und Bauzustand sind durch den
Auftragnehmer zu erstellen, vorzuhalten, für eigene
Erfordernisse umzubauen und wieder abzufahren. Gleiches
gilt für sämtliche Hubzeuge und Transportmittel, welche
zum Transport aller nachfolgend beschriebenen
Stahlbauteile zum Montageort notwendig werden.
Entsprechender Aufwand ist in alle nachfolgenden
Positionen einzukalkulieren und mit diesen abschließend
abgegolten.

**1.3.1 Prüffähiger Standsicherheitsnachweis Treppengeländer**
Erstellen eines prüffähigen Standsicherheitsnachweises
einschließlich Anfertigen dazugehöriger Zeichnungen für
das nach beschriebene Treppengeländer inkl. sämtlicher
Bestandsteile und Konstruktionen; insbesondere für die
Gesamtkonstruktion, sämtlicher Verbindungen und
Verbindungsmittel, inkl. Verankerungen zum Rohbau.

Einschl. aller Nachweise aus den Sonderkonstruktionen.

Ein prüffähiger Nachweis der Standsicherheit ist mind.
6 Wochen vor Beginn der Montagearbeiten vorzulegen. Die
in dem der Ausschreibung beigefügten Positionsplan
angegebenen Bauteile wurden bauseits vorbemessen, sind
allerdings im gegenständlichen
Standsicherheitsnachweis, nochmals aufzunehmen.

Der prüffähigen Standsicherheitsnachweis ist beim
Auftraggeber / dem zuständigen Prüfstatiker zur Prüfung
vorzulegen, mit ausreichendem zeitlichen Vorlauf zur
Freigabe. Für den Freigabedurchlauf der Planung sind
mind. 14 Tage einzurechnen.
Menge: 1,000 psch

**1.3.2 Werkstattzeichnung Galeriegeländer**
Vor Ausführung sind dem Auftraggeber mit ausreichendem
Vorlauf aussagekräftige Werkstatt- und
Detailzeichnungen für das nach beschriebene
Galeriegeländer auf Basis der freigegeben Statik, den
Werkplänen des Architekten in Verbindung mit einem
örtlichen Aufmaß des AN zur Freigabe vorzulegen,
einschließlich ggf. erforderlicher statischer Nachweise
und Prüfzeugnisse. Hieraus müssen die erforderlichen
Detailausbildungen hervorgehen. Planmaßstab 1:10 bzw.
1:1 nach Erfordernis.

Die Werkstattzeichnung ist vor Produktionsbeginn durch
den Statiker, den Planer, sowie den bauseitigen
Prüfstatiker zu prüfen und freizugeben. Die Betreuung
der statischen Prüfung der Werkstattplanung ist mit
dieser Position abgegolten.
Einschließlich Einarbeitung aller Korrekturen.

Die korrigierten Werkstattzeichnungen sind dem
Auftraggeber 2-fach in Papierform und zusätzlich in
elektronischer Form zur Verfügung zu stellen. Die
Aufwendungen hieraus sind in die Einheitspreise
einzurechnen und werden nicht gesondert vergütet.

Entsprechender Zeitaufwand ist bei der Terminplanung zu
berücksichtigen.
Menge: 1,000 St

**1.3.3 Galeriegeländer, 80x8 mm, H=940 mm, L=2790 mm**
Liefern und montieren eines Galeriegeländers gemäß
Ausführungsplanung und gemäß statischer Erfordernis,
einschließlich Befestigungsmittel
Material: Stahl S235 JR+AR gem. DIN EN 10025,
Profil: Flachstahl, 60x10 mm als Geländer rahmen und
Geländerfüllung
Sämtliche Verbbindungen geschweißt
Oberfläche: pulverbeschichtet für Innenbereich
Farbton: RAL-Farbton 9016, weiß, bzw. RAL-Farbton nach
Wahl des AN

Einbau zwischen zwei Holzstützen aus BSH
Lichte Öffnung zwischen Holzstützen: ca. 2790 mm
Geländerhöhe: 940 mm (UK Untergurt bis OK Obergurt)
OK Geländer über OK Randaufkantung: 1000 mm
Füllungsabstand Achse: 74,5 mm
Ausführung horizontal
Örtlichkeit: Absturzsicherung der Galerie im EG zur
Turnhalle in der Nähe der Achse B.1. Montiert über
Randaufkantung der Stahlbetondecke über KG.
Menge: 6,000 St

**1.3.4 Galeriegeländer, 80x8 mm, H=940 mm, L=2600 mm**
Liefern und montieren eines Galeriegeländers gemäß
Ausführungsplanung und gemäß statischer Erfordernis,
einschließlich Befestigungsmittel
Material: Stahl S235 JR+AR gem. DIN EN 10025,
Profil: Flachstahl, 60x10 mm als Geländer rahmen und
Geländerfüllung
Sämtliche Verbbindungen geschweißt
Oberfläche: pulverbeschichtet für Innenbereich
Farbton: RAL-Farbton, weiß, nach Wahl des AN

Einbau zwischen zwei Holzstützen aus BSH
Lichte Öffnung zwischen Holzstützen: ca. 2600 mm
Geländerhöhe: 940 mm (UK Untergurt bis OK Obergurt)
OK Geländer über OK Randaufkantung: 1000 mm
Füllungsabstand Achse: 74,5 mm
Ausführung horizontal
Örtlichkeit: Absturzsicherung der Galerie im EG zur
Turnhalle in der Nähe der Achse B.1. Montiert über
Randaufkantung der Stahlbetondecke über KG.
Menge: 1,000 St

**1.3.5 Zulage Galeriegeländer, Anschluss an Holzstütze**
Zulage zu vor beschriebenem Galeriegeländer für die
Ausbildung einer Befestigung links und rechts des
Geländerrahmens zur Montage und Befestigung an den
bauseitigen Brettschichtholzstützen.
Ausführung nach Wahl des AN gemäß statischer
Erfordernis, jedoch mit folgenden Anforderungen:
Die Befestigung ist so auszuführen, dass die
Halterungen an der Holzstütze nicht über die
Geländerebene hinausragen. Die Befestigung pro
Haltepunkt ist somit ggf. zweiteilig auszuführen, so
dass das Geländer mit den seitlichen Haltelaschen an
einem "Grundkörper", welcher an der Holzstütze vorab zu
befestigen ist, eingehängt bzw. befestigt wird,
einschließlich sämtlichen Befestigungsmitteln zur
Befestigung an Holzstützen
Material Befestigungsmittel: Edelstahl

Abrechnung pro Geländerelement (Länge 2600 bzw. 2790
mm) für beidseitigen Anschluss.
Menge: 7,000 St

#### 1.4 Stundenlohnarbeiten

*Hinweis*
Die Ausführung und Abrechnung von Stundenlohnarbeiten
erfolgt nach § 15 VOB/B.
Die im Leistungsverzeichnis aufgeführten
Stundenlohnarbeiten gelten für unvorhergesehene
Leistungen, deren Abrechnung nach Einheitspreisen nicht
zweckmäßig ist und zur Gestellung von Hilfskräften für
dritte Firmen.

In nachfolgenden Verrechnungssätzes sind enthalten
- Lohn und Gehaltskosten
- Lohn-/Gehaltskostenanteil für vermögenswirksame
Leistungen
- Lohn- bzw. Gehaltsnebenkosten,
- Gemeinkosten
- Sozialkosten, inkl. Sozialkassenbeiträge
- Gewinn

Zuschläge für vom Auftraggeber angeordnete Nacht-,
Sonn- und Feiertagsarbeiten sind gesondert
nachzuweisen. Sie werden in Höhe der tariflichen
Vereinbarung vergütet. Für Nacht-, Sonntags- und
Feiertagsarbeit wird als Zuschlag nur der Beitrag zur
gesetzlichen Unfallversicherung vergütet. Für
Mehrarbeit werden zusätzlich die Sozialkosten vergütet

Mittagspausen und Brotzeiten werden nicht als
Arbeitszeit vergütet.
Fahrtzeiten werden nur anerkannt, soweit die Arbeiten
nicht im direkten Zusammenhang mit dem Hauptauftrag
ausgeführt werden. Die Fahrtzeiten sind separat
nachzuweisen. Eine Vergütung der Fahrzeuge zur
Personenbeförderung erfolgt nicht.

Das Material für Stundenlohnarbeiten ist getrennt zu
lagern. Material-, Maschinen- und Gerätepreise gelten
für die Abrechnung einschl. aller Zuschläge,
Betriebsstoffe, Handwerkszeuge usw. sowie An-und
Abfahrt frei Baustelle. Der Verrechnungssatz für
Fuhrleistungen enthält die Kosten für den Fahrer,
soweit nicht anders angegeben.

Regieberichte sind der Bauleitung an dem der
Arbeitsleistung folgenden Tage, spätestens jedoch zum
Ende jeder Woche mit Angabe der Arbeiter und
Qualifikation zur Unterschrift vorzulegen. Die
Abrechnung erfolgt in 1/4 Stunden.

Beschäftigt der Bieter bei einer der nachstehenden
Lohngruppen keine Arbeitskräfte, hat er stattdessen den
Einsatz möglichst gleichwertiger Arbeitskräfte
anzubieten.

*Hinweis*
Es gelten folgende Arbeitszeiten:
Regel-Arbeitszeit ist von Montag bis Samstag
jeweils von 06:00 Uhr bis 22:00 Uhr

Zuschläge außerhalb der o. g. Arbeitszeiten werden
vergütet für:

Sonn- und Feiertagsarbeit
von 06:00 Uhr bis 22:00 Uhr

Sonn- und Feiertagsarbeit nachts
von 22:00 Uhr bis 06:00 Uhr

Nachtarbeit
von 22:00 Uhr bis 06:00 Uhr

Eine Vergütung erfolgt nur nach ausdrücklicher
Anweisung bzw. schriftlicher Beauftragung durch die
Objektüberwachung.

**1.4.1 Bauleiter**
Für evtl. erforderliche Arbeiten, die nicht in der
Leistungsbeschreibung erfaßt sind und nur auf
ausdrückliche Anordnung und gegen Nachweis zur
Ausführung kommen, werden verrechnet für: Fachbauleiter
Menge: 2,000 Std

**1.4.2 Meister-/Polierstunde**
Für evtl. erforderliche Arbeiten, die nicht in der
Leistungsbeschreibung erfasst sind und nur auf
ausdrückliche Anordnung und gegen Nachweis zur
Ausführung kommen, werden verrechnet für: Meister /
Werkpolier
Lohngruppe 6 gemäß §5 BRTV
Menge: 2,000 Std

**1.4.3 Vorarbeiterstunden**
wie vor beschrieben, jedoch Vorarbeiter
Lohngruppe 5 gemäß §5 BRTV
Menge: 2,000 Std

**1.4.4 Spezialfacharbeiterstunden**
wie vor beschrieben, jedoch Spezialfacharbeiter
Lohngruppe 4 gemäß §5 BRTV
Menge: 3,000 Std

**1.4.5 Facharbeiterstunden**
wie vor beschrieben, jedoch Facharbeiter
Lohngruppe 3 gemäß §5 BRTV
Menge: 3,000 Std

**1.4.6 Fachwerkerstunden**
wie vor beschrieben, jedoch Fachwerker
Lohngruppe 2 gemäß §5 BRTV
Menge: 2,000 Std

**1.4.7 Bauwerkerstunden**
wie vor beschreiben, jedoch Bauwerker
Lohngruppe 1 gemäß §5 BRTV
Menge: 2,000 Std

**1.4.8 Azubistunden**
wie vor beschreiben, jedoch Auszubildender
Menge: 2,000 Std

**1.4.9 Profilstahl bis ca. 100 mm hoch**
in unterschiedlichen Längen, mit Schraub- und
Schweißanschlüssen, herstellen, liefern und einbauen.
Material: Stahl S235 (ST 37-2) gem. DIN EN 10025,
Oberfläche: feuerverzinkt/stückverzinkt für
Außenbereich
Menge: 50,000 kg

**1.4.10 Profilstahl über 100 mm bis ca. 140 mm hoch**
in unterschiedlichen Längen, mit Schraub- und
Schweißanschlüssen, herstellen, liefern und einbauen.
Material: Stahl S235 (ST 37-2) gem. DIN EN 10025,
Oberfläche: feuerverzinkt/stückverzinkt für
Außenbereich
Menge: 50,000 kg

**1.4.11 Profilstahl über 140 mm bis ca. 180 mm hoch**
in unterschiedlichen Längen, mit Schraub- und
Schweißanschlüssen, herstellen, liefern und einbauen.
Material: Stahl S235 (ST 37-2) gem. DIN EN 10025,
Oberfläche: feuerverzinkt/stückverzinkt für
Außenbereich
Menge: 50,000 kg

**1.4.12 Flachstahl bis ca. 100 x 15 mm**
in unterschiedlichen Längen, mit Schraub- und
Schweißanschlüssen, herstellen, liefern und einbauen.
Material: Stahl S235 (ST 37-2) gem. DIN EN 10025,
Oberfläche: feuerverzinkt/stückverzinkt für
Außenbereich
Menge: 20,000 kg

**1.4.13 Verzinkte Schrauben und Kleineisenteile**
wie Nägel, Schrauben, klammern, Dübel und ähnliches
liefern und montieren.
Menge: 5,000 kg

**1.4.14 Stahlbauteile, 1-teilig**
in bearbeiteter, geschweißter und verbohrter Form,
welche aus konstruktiven bzw. statischen Gründen
zusätzlich erforderlich sind, und in den vorhandenen
Unterlagen nicht enthalten und angegeben sind. Diese
Stahlbauteile und Befestigungsmittel werden nur gegen
Nachweis des Statikers vergütet, soweit diese
zusätzlich erforderlich sind.
Herstellen, liefern und nach den Detailplänen und
statischen Unterlagen einbauen und nach
Ausführungsvorschrift befestigen.
Material: Stahl S235 (ST 37-2) gem. DIN EN 10025,
Oberfläche: feuerverzinkt/stückverzinkt für
Außenbereich
Menge: 20,000 kg

**1.4.15 Stahlbauteile, 2-teilig**
wie vor beschrieben, jedoch 2-teilig
Menge: 20,000 kg

**1.4.16 Stahlbauteile, 3-teilig**
wie vor beschrieben, jedoch 3-teilig
Menge: 20,000 kg

**1.4.17 Dübelmontagen von Stahlbauteilen, Befestigungsgröße M 8**
welche aus konstruktiven bzw. statischen Gründen
zusätzlich erforderlich sind, und in den vorhandenen
Unterlagen nicht enthalten und angegeben sind. Diese
Stahlbauteile und Befestigungsmittel werden nur gegen
Nachweis des Statikers vergütet, soweit diese
zusätzlich erforderlich sind.
Herstellen, liefern und nach den Detailplänen und
statischen Unterlagen einbauen und nach
Ausführungsvorschrift befestigen.
Menge: 5,000 St

**1.4.18 Dübelmontagen von Stahlbauteilen, Befestigungsgröße M 10**
wie vor beschrieben, jedoch M 10
Menge: 5,000 St

**1.4.19 Dübelmontagen von Stahlbauteilen, Befestigungsgröße M 12**
wie vor beschrieben, jedoch M 12
Menge: 5,000 St

**1.4.20 Bohrungen an Stahlbauteilen, Durchmesser bis 10 mm**
welche zusätzlich erforderlich sind, und in den
vorhandenen Unterlagen nicht enthalten und angegeben
sind.
Menge: 10,000 St

**1.4.21 Bohrungen an Stahlbauteilen, Durchmesser über 10 bis 16 mm**
welche zusätzlich erforderlich sind, und in den
vorhandenen Unterlagen nicht enthalten und angegeben
sind.
Menge: 10,000 St

**1.4.22 Bohrungen an Stahlbauteilen, Durchmesser über 16 bis 20 mm**
welche zusätzlich erforderlich sind, und in den
vorhandenen Unterlagen nicht enthalten und angegeben
sind.
Menge: 10,000 St

### 2 Titel 2 (Förderpaket P2), Umbau Bestand

#### 2.1 Treppengeländer, innen

*Hinweis*
Ausführung:
Das nachfolgend beschriebene Treppengeländer ist gemäß
beiliegender Ausführungsplanung, sowie den Vorgaben der
Tragwerksplanung anzubieten und auszuführen.
Dies gilt für alle nachfolgenden Positionen, auch wenn
nicht explizit im Leistungsbeschrieb erwähnt.

Schweißverbindungen:
Die erforderliche Mindestdicke der Kehlnähte für
Schweißverbindungen beträgt 5,0 mm, soweit nicht in den
statischen Unterlagen abweichende Anforderungen
gestellt werden.

Oberfläche/Beschichtung:
Sämtliche Stahlbauteile sind gemäß nachfolgender
Beschreibung mit einer Oberflächenbehandlung
auszuführen. Entsprechender Aufwand ist in alle
nachfolgenden Positionen einzukalkulieren und mit
diesen abschließend abgegolten.

Korrosionsschutzbeschichtung gemäß DIN EN ISO 12944.
Korrosivitätskategorie: C1 unbedeutend
Umgebungsbedingung: innen, beheizt
Primäre Oberflächenvorbereitung durch Strahlen mit
NormVorbereitungsgrad: Sa 2 1/2
Fertige Oberfläche als Pulverbeschichtung,
einschließlich:
Stahlflächen gründlich reinigen. Alle
haftungsmindernden Schichten sind restlos zu entfernen.
Die Oberfläche muß frei von Öl, Fett, Schmutz und sowie
arteigenen Verunreinigungen (z.B. Korrosionsprodukten)
sein.
Grundbeschichtung, geeignet für spätere
Pulverbeschichtung
Kunststoffbeschichtung als Einbrennbeschichtung mit
gütegesicherten Pulver auf Polyesterbasis.
Gesamtschichtdicke von mindestens 60 µm an jeder
Stelle, im Mittel jedoch mind. 80 µm
Farbton: Farbton: RAL 9016 bzw. RAL-Farbton nach Wahl
des AG

Angebotes Fabrikat:

.......................................................
..
Schutzdauer gemäß DIN N ISO 12944-5: lang, über 15
Jahre

Hilfskonstruktionen/Gerüste/Hubzeuge:
Sämtliche notwendige Hilfskonstruktionen, wie
Traggerüste, Hilfsstützen, temporäre Unterbauungen und
Abspannungen, sowie Gerüste zur eigenen Benutzung, für
den Montage- und Bauzustand sind durch den
Auftragnehmer zu erstellen, vorzuhalten, für eigene
Erfordernisse umzubauen und wieder abzufahren. Gleiches
gilt für sämtliche Hubzeuge und Transportmittel, welche
zum Transport aller nachfolgend beschriebenen
Stahlbauteile zum Montageort notwendig werden.
Entsprechender Aufwand ist in alle nachfolgenden
Positionen einzukalkulieren und mit diesen abschließend
abgegolten.

**2.1.1 Prüffähiger Standsicherheitsnachweis Treppengeländer**
Erstellen eines prüffähigen Standsicherheitsnachweises
einschließlich Anfertigen dazugehöriger Zeichnungen für
das nach beschriebene Treppengeländer inkl. sämtlicher
Bestandsteile und Konstruktionen; insbesondere für die
Gesamtkonstruktion, sämtlicher Verbindungen und
Verbindungsmittel, inkl. Verankerungen zum Rohbau.

Einschl. aller Nachweise aus den Sonderkonstruktionen.

Ein prüffähiger Nachweis der Standsicherheit ist mind.
6 Wochen vor Beginn der Montagearbeiten vorzulegen. Die
in dem der Ausschreibung beigefügten Positionsplan
angegebenen Bauteile wurden bauseits vorbemessen, sind
allerdings im gegenständlichen
Standsicherheitsnachweis, nochmals aufzunehmen.

Der prüffähigen Standsicherheitsnachweis ist beim
Auftraggeber / dem zuständigen Prüfstatiker zur Prüfung
vorzulegen, mit ausreichendem zeitlichen Vorlauf zur
Freigabe. Für den Freigabedurchlauf der Planung sind
mind. 14 Tage einzurechnen.
Menge: 1,000 psch

**2.1.2 Werkstattzeichnung Treppengeländer**
Vor Ausführung sind dem Auftraggeber mit ausreichendem
Vorlauf aussagekräftige Werkstatt- und
Detailzeichnungen für das nach beschriebene
Treppengeländer auf Basis der freigegeben Statik, den
Werkplänen des Architekten in Verbindung mit einem
örtlichen Aufmaß des AN zur Freigabe vorzulegen,
einschließlich ggf. erforderlicher statischer Nachweise
und Prüfzeugnisse. Hieraus müssen die erforderlichen
Detailausbildungen hervorgehen. Planmaßstab 1:10 bzw.
1:1 nach Erfordernis.

Die Werkstattzeichnung ist vor Produktionsbeginn durch
den Statiker, den Planer, sowie den bauseitigen
Prüfstatiker zu prüfen und freizugeben. Die Betreuung
der statischen Prüfung der Werkstattplanung ist mit
dieser Position abgegolten.
Einschließlich Einarbeitung aller Korrekturen.

Die korrigierten Werkstattzeichnungen sind dem
Auftraggeber 2-fach in Papierform und zusätzlich in
elektronischer Form zur Verfügung zu stellen. Die
Aufwendungen hieraus sind in die Einheitspreise
einzurechnen und werden nicht gesondert vergütet.

Entsprechender Zeitaufwand ist bei der Terminplanung zu
berücksichtigen.
Menge: 1,000 St

**2.1.3 Treppengeländer, KG-EG, 60x10 mm, H=950 mm**
Liefern und montieren eines Treppengeländers an
bauseitige Stahlbetontreppe gemäß beiliegendem
Ausführungsplan sowie gemäß statischer Erfordernis,
einschließlich zugelassenem Befestigungsmaterial
Material: Stahl S235 JR+AR gem. DIN EN 10025,
Profil: Flachstahl, 60x10 mm als Geländer rahmen und
Geländerfüllung
Sämtliche Verbindungen geschweißt
Oberfläche: pulverbeschichtet für Innenbereich
Farbton: RAL-Farbton 9016, weiß, bzw. RAL-Farbton nach
Wahl des AN
Geländerhöhe: 950 mm
Füllungsabstand: 74,5 mm

Ausführung horizontal und geneigt im Verlauf der
Treppenwange einschließlich Knickpunkte, sowie
Versprung am Übergang Treppenlauf 1 zu Treppenlauf 2

Ausführung in drei Teile mit den Längen:
- Treppenlauf 1: ca. 3415 mm
- Treppenlauf 2: ca. 1545 mm
- Treppenausstieg: ca. 600 mm

Montageuntergrund: Innenliegende seitliche
Stahlbetonaufkantung der Treppenläufe bzw. Estrich am
Treppenausstieg
Befestigung: Untergurt geschraubt auf
Stahlbetonaufkantung Treppenlauf
Menge: 1,000 St

**2.1.4 Treppengeländer, EG-OG, 60x10 mm, H=950 mm**
Liefern und montieren eines Treppengeländers an
bauseitige Stahlbetontreppe gemäß beiliegendem
Ausführungsplan sowie gemäß statischer Erfordernis,
einschließlich zugelassenem Befestigungsmaterial
Material: Stahl S235 JR+AR gem. DIN EN 10025,
Profil: Flachstahl, 60x10 mm als Geländer rahmen und
Geländerfüllung
Sämtliche Verbindungen geschweißt
Oberfläche: pulverbeschichtet für Innenbereich
Farbton: RAL-Farbton 9016, weiß, bzw. RAL-Farbton nach
Wahl des AN
Geländerhöhe: 950 mm
Füllungsabstand: 74,5 mm

Ausführung horizontal und geneigt im Verlauf der
Treppenwange einschließlich Knickpunkte, sowie
Versprung am Übergang Treppenlauf 1 zu Treppenlauf 2

Ausführung in drei Teile mit den Längen:
- Treppenlauf 1: ca. 3750 mm
- Treppenlauf 2: ca. 2195 mm
- Treppenausstieg: ca. 600 mm

Montageuntergrund: Innenliegende seitliche
Stahlbetonaufkantung der Treppenläufe bzw. Estrich am
Treppenausstieg
Befestigung: Untergurt geschraubt auf
Stahlbetonaufkantung Treppenlauf
Menge: 1,000 St

**2.1.5 Treppenaugengeländer, EG, 60x10 mm, H=1080 mm**
Liefern und montieren eines Treppengeländers am
Treppenauge als Absturzsicherung gemäß beiliegendem
Ausführungsplan sowie gemäß statischer Erfordernis,
einschließlich zugelassenem Befestigungsmaterial
Material: Stahl S235 JR+AR gem. DIN EN 10025,
Profil: Flachstahl, 60x10 mm als Geländer rahmen und
Geländerfüllung
Sämtliche Verbindungen geschweißt
Oberfläche: pulverbeschichtet für Innenbereich
Farbton: RAL-Farbton 9016, weiß, bzw. RAL-Farbton nach
Wahl des AN
Geländerhöhe: 1080 mm
Füllungsabstand: 74,5 mm

Ausführung horizontal

Montageuntergrund: Estrich, d=80 mm
Untergurt geschraubt auf Estrich
Menge: 1,000 m

**2.1.6 Zulage Treppenaugengeländer, 1080 mm, Befestigung Wand**
Zulage zu vor beschriebenem Treppenaugengeländer für
die Ausbildung eines Anschlusses an bauseitige
Stahlbetonwand nach Wahl des AN und gemäß statischer
Erfordernis.

Einschließlich Haltelaschen/-winkel, sämtlichen
Schweißverbindungen und Bohrungen, sowie allen
Befestigungs- und Verbindungsmitteln.
Menge: 1,000 St

**2.1.7 Zulage Treppenaugengeländer, 1080 mm, Befestigung Treppenlauf**
Zulage zu vor beschriebenem Treppenaugengeländer für
die Ausbildung eines Anschlusses an vor beschriebenes
Treppengeländer nach Wahl des AN und gemäß statischer
Erfordernis.

Einschließlich Haltelaschen/-winkel, sämtlichen
Schweißverbindungen und Bohrungen, sowie allen
Befestigungs- und Verbindungsmitteln.
Menge: 1,000 St

**2.1.8 Holz-Treppenhandlauf**
Herstellen, liefern und fachgerechtes montieren eines
gemäß Treppenlauf verzogenen Holz-Treppenhandlaufs nach
DIN 18065.

Anzahl Treppenläufe: 4 Stück
Abmessungen: gemäß beiliegendem Ausführungsplan
Form: Rundstab
Material: Eichenvollholz, massiv oder verleimte
Querschnitte,
Durchmesser: mind. 40 mm
Oberfläche: klar lackiert
 - Grundierung
 - Zwischen- und Schlusslackierung mit wasserbasiertem
1K PU-Lack
Menge: 34,000 m

**2.1.9 Zulage Handlauf Knickpunkt**
Zulage für Ausbildung eines Knickpunkts in vor
beschriebenem Handlauf;
Winkel gemäß Verlauf Treppe/Podest/An- u. Austritt
zwischen ca. 45° und 90°
Menge: 22,000 St

**2.1.10 Zulage Handlauf Abschluss Handlauf**
Zulage für Ausbildung eines Abschlusses in vor
beschriebenem Handlauf an An- u. Austritt, als
abgeschrägter bzw. rechtwinkliger gerader Abschlussn
ach Wahl des AG, jeweils mit gerundeten Kanten.
Menge: 12,000 St

**2.1.11 Halterung Handlauf, angeschweißt**
Liefern und montieren von Halterungen für vor
beschriebenen Handlauf angeschweißt an Treppengeländer

Material: Edelstahl V2A
Form: Flachstahl oder Rundstahl nach Wahl des AG
Menge: 20,000 St

**2.1.12 Halterung Handlauf, mit Grundplatte**
Liefern und montieren von Halterungen für vor
beschriebenen Handlauf mit Grundplatte an wandseitigem
Handlauf, einschließlich sämtlicher Befestigungsmittel

Material: Edelstahl V2A
Form: Flachstahl oder Rundstahl (analog gewählter Form
der vor beschriebenen Handlaufhalterung am
Treppengeländer)
Abmessungen Grundplatte/Ronde: Durchmesser mind. 70 mm
Befestigung: geschraubt, mind. 3 Stück, nicht sichtbar
Menge: 25,000 St

**2.1.13 Schutzmaßnahme Treppengeländer und Handläufe, KG-EG**
Schützen des gesamten Treppengeländers vom KG ins EG,
inkl. beider Handläufe, mit einem Schutzbelag, nicht
fleckend und nicht abfärbend, Stöße überlappt / dicht
gestoßen, Bauteilanschlüsse und Stöße abgeklebt.

Material Geländer und Handlauf: schwere
Baufolie/Luftpolsterfolie oder schweres Abdeckvlies,
PE-kaschiert, nach Wahl des AG, gegen verrutschen und
abrutschen dauerhaft gesichert

Die Leistung beinhaltet die Lieferung, Vorhaltung und
Unterhaltung, sowie Abbruch und Entsorgung aller
Materialien.
Menge: 1,000 psch

**2.1.14 Schutzmaßnahme Treppengeländer und Handläufe, EG-OG**
Schützen des gesamten Treppengeländers vom EG ins OG
inkl. beider Handläufe, mit einem Schutzbelag, nicht
fleckend und nicht abfärbend, Stöße überlappt / dicht
gestoßen, Bauteilanschlüsse und Stöße abgeklebt.

Material Geländer und Handlauf: schwere
Baufolie/Luftpolsterfolie oder schweres Abdeckvlies,
PE-kaschiert, nach Wahl des AG, gegen verrutschen und
abrutschen dauerhaft gesichert

Die Leistung beinhaltet die Lieferung, Vorhaltung und
Unterhaltung, sowie Abbruch und Entsorgung aller
Materialien.
Menge: 1,000 psch

**2.1.15 Zulage Geländerfüllung, nachgezogene Montage**
Zulage für vor beschriebene Treppengeländer für die
zeitlich nachgezogene Montage, nach Abschluss der
Gewerke Estrich, Trockenbau und Fliesen.
Menge: 1,000 psch

#### 2.2 Außentreppe KG - EG

*Hinweis*
Ausführung:
Die nachfolgend beschriebene Außentreppe ist gemäß
Ausführungsplan A-12, sowie den Vorgaben der
Tragwerksplanung anzubieten und auszuführen.
Dies gilt für alle nachfolgenden Positionen, auch wenn
nicht explizit im Leistungsbeschrieb erwähnt.

Schweißverbindungen:
Die erforderliche Mindestdicke der Kehlnähte für
Schweißverbindungen beträgt 5,0 mm, soweit nicht in den
statischen Unterlagen abweichende Anforderungen
gestellt werden.

Oberfläche/Beschichtung:
Sämtliche Stahlbauteile sind gemäß nachfolgender
Beschreibung mit einer Oberflächenbehandlung
auszuführen. Entsprechender Aufwand ist in alle
nachfolgenden Positionen einzukalkulieren und mit
diesen abschließend abgegolten.

Korrosionsschutzbeschichtung gemäß DIN EN ISO 12944
Korrosivitätskategorie: C3 mäßig
Umgebungsbedingung: außen, Stadtatmosphäre, mäßige
SO2-Belasstung
Schutzdauer gemäß DIN N ISO 12944-5: lang, über 15
Jahre
Primäre Oberflächenvorbereitung durch Strahlen mit
NormVorbereitungsgrad: Sa 2 1/2
Endbeschichtung: Feuerverzinkung nach DIN EN ISO 1461
Gesamtschichtdicke von mindestens 85 µm an jeder Stelle

Hilfskonstruktionen/Gerüste/Hubzeuge:
Sämtliche notwendige Hilfskonstruktionen, wie
Traggerüste, Hilfsstützen, temporäre Unterbauungen und
Abspannungen, sowie Gerüste zur eigenen Benutzung, für
den Montage- und Bauzustand sind durch den
Auftragnehmer zu erstellen, vorzuhalten, für eigene
Erfordernisse umzubauen und wieder abzufahren. Gleiches
gilt für sämtliche Hubzeuge und Transportmittel, welche
zum Transport aller nachfolgend beschriebenen
Stahlbauteile zum Montageort notwendig werden.
Entsprechender Aufwand ist in alle nachfolgenden
Positionen einzukalkulieren und mit diesen abschließend
abgegolten.

**2.2.1 Prüffähiger Standsicherheitsnachweis Außentreppe**
Erstellen eines prüffähigen Standsicherheitsnachweises
einschließlich Anfertigen dazugehöriger Zeichnungen für
die nach beschriebene Außentreppe vom KG ins EG inkl.
sämtlicher Bestandsteile und Konstruktionen;
insbesondere für die Gesamtkonstruktion, sämtlicher
Verbindungen und Verbindungsmittel, inkl. Verankerungen
zum Rohbau.

Einschl. aller Nachweise aus den Sonderkonstruktionen.

Ein prüffähiger Nachweis der Standsicherheit ist mind.
6 Wochen vor Beginn der Montagearbeiten vorzulegen. Die
in dem der Ausschreibung beigefügten Positionsplan
angegebenen Bauteile wurden bauseits vorbemessen, sind
allerdings im gegenständlichen
Standsicherheitsnachweis, nochmals aufzunehmen.

Der prüffähigen Standsicherheitsnachweis ist beim
Auftraggeber / dem zuständigen Prüfstatiker zur Prüfung
vorzulegen, mit ausreichendem zeitlichen Vorlauf zur
Freigabe. Für den Freigabedurchlauf der Planung sind
mind. 14 Tage einzurechnen.
Menge: 1,000 St

**2.2.2 Werkstattzeichnung Außentreppe**
Vor Ausführung sind dem Auftraggeber mit ausreichendem
Vorlauf aussagekräftige Werkstatt- und
Detailzeichnungen für die nach beschriebene Außentreppe
vom KG ins EG auf Basis der freigegeben Statik, den
Werkplänen des Architekten in Verbindung mit einem
örtlichen Aufmaß des AN zur Freigabe vorzulegen,
einschließlich ggf. erforderlicher statischer Nachweise
und Prüfzeugnisse. Hieraus müssen die erforderlichen
Detailausbildungen hervorgehen. Planmaßstab 1:10 bzw.
1:1 nach Erfordernis.

Die Werkstattzeichnung ist vor Produktionsbeginn durch
den Statiker, den Planer, sowie den bauseitigen
Prüfstatiker zu prüfen und freizugeben. Die Betreuung
der statischen Prüfung der Werkstattplanung ist mit
dieser Position abgegolten.
Einschließlich Einarbeitung aller Korrekturen.

Die korrigierten Werkstattzeichnungen sind dem
Auftraggeber 2-fach in Papierform und zusätzlich in
elektronischer Form zur Verfügung zu stellen. Die
Aufwendungen hieraus sind in die Einheitspreise
einzurechnen und werden nicht gesondert vergütet.

Entsprechender Zeitaufwand ist bei der Terminplanung zu
berücksichtigen.
Menge: 1,000 St

**2.2.3 Gitterrost-Podest, 30/10 mit 40 Tragstab, Breite: 1080 mm**
Liefern und montieren eines Gitterrostes als
Treppenpodest auf der Treppenanlage, einschließlich
L-Winkel als seitliches Auflager und sämtlicher
erforderlicher Befestigungsmittel.
Ausführung gemäß Ausführungsplanung, sowie gemäß
statischer Erfordernis.
Lasteinwirkung nach DIN EN 1991-1-1 Eurocode 1: mit 2,0
kN auf Lastwürfel 5 x 5 cm, bzw. 5,0 kN/m²
Maschenweite: 30/10 mm
Tragstäbe: Höhe = 40 mm, Breite: gemäß statischer
Erfordernis
Rostbreite: ca. 1080 mm
Rutschsicherheit R11, inkl. rutschhemmende
Antrittskante
Material: Stahl S235 JR+AR gem. DIN EN 10025,
Oberfläche: feuerverzinkt/stückverzinkt für
Außenbereich;
Einschließlich:
- Befestigungsmittel zur Montage an nach beschriebenen
L-Winkel
- Befestigungsmittel nach konstruktiver Erfordernis
bzw. zur Lagesicherung aus Edelstahl

L-Winkel: ca. 40x40x5 mm bzw. nach Statik
Material: Stahl S235 JR+AR gem. DIN EN 10025,
Oberfläche: feuerverzinkt/stückverzinkt für
Außenbereich;
Einschließlich:
- Bohrungen für Befestigungsanschlüsse
- Befestigungsmittel zur Montage an nach beschriebene
Stahlträger
- Befestigungsmittel nach konstruktiver Erfordernis aus
Edelstahl

Ausführung auf Treppenpodest im Erdgeschoss
Menge: 0,850 m

**2.2.4 Trittstufen-Gitterrost 30/10, Tragstab 40, 1080 x 280 mm**
Liefern und montieren eines Gitterrostes als
Trittstufen auf Treppenanlage, einschließlich L-Winkel
als seitliches Auflager und sämtlicher erforderlicher
Befestigungsmittel.
Ausführung gemäß Ausführungsplanung, sowie gemäß
statischer Erfordernis
Statikposition T001.1 gemäß Vordimensionierung
Lasteinwirkung nach DIN EN 1991-1-1 Eurocode 1: mit 2,0
kN auf Lastwürfel 5 x 5 cm, bzw. 5,0 kN/m²
Maschenweite: 30/100 mm
Tragstäbe: Höhe = 40 mm, Breite: gemäß statischer
Erfordernis
Rostbreite: ca. 1080 mm
Stufentiefe: 280 mm
Rutschsicherheit R11, inkl. rutschhemmende
Antrittskante
Material: Stahl S235 JR+AR gem. DIN EN 10025,
Oberfläche: feuerverzinkt/stückverzinkt für
Außenbereich;
Einschließlich:
- Befestigungsmittel zur Montage an nach beschriebenen
L-Winkel
- Befestigungsmittel aus Edelstahl

L-Winkel: ca. 40x40x5 mm bzw. gemäß Statik
Material: Stahl S235 JR+AR gem. DIN EN 10025,
Oberfläche: feuerverzinkt/stückverzinkt für
Außenbereich;
Einschließlich:
- Bohrungen für Befestigungsanschlüsse
- Befestigungsmittel zur Montage an nach beschriebene
Stahlträger als Treppenwange
- Befestigungsmittel nach konstruktiver Erfordernis aus
Edelstahl

Ausführung an Treppenläufen KG - EG
Menge: 13,000 St

**2.2.5 Stahlträger UPE 240**
Liefern und montieren eines Stahlträges als Tragrahmen
/ Treppenwange für Treppenanlage.
Ausführung gemäß Ausführungsplanung, sowie gemäß
statischer Erfordernis
Material: Stahl S235 JR+AR gem. DIN EN 10025,
Profil Stahlträger: UPE 240
Länge: gemäß Ausführungsplanung = 5,0 m
Oberfläche: feuerverzinkt/stückverzinkt für
Außenbereich;
Einschließlich:
- Bohrungen für Befestigungsanschlüsse
- Befestigungsmittel zur Montage an nach beschriebene
Stahlträger / Fundamente
- Befestigungsmittel nach statischer Erfordernis aus
Edelstahl
Menge: 10,000 m

**2.2.6 Zulage Stahlträger UPE 240, Knickpunkt**
Zulage für vor beschriebenen Stahlträger UPE 240 für
die Ausbildung eines Knickpunkts.
Einschließlich sämtlicher Bohrungen, Schweißarbeiten,
Stegen und Verbindungsmittel, je Knickpunkt

Winkel gemäß Verlauf Treppe/Podest
Stoßstellen vollverschweißt
Oberfläche: feuerverzinkt/stückverzinkt für
Außenbereich zusammen mit Stahlträgern als fertig
zusammengefügtes Bauteil (eine Nachverzinkung nach dem
Verschweißen der Stahlträger ist nicht zulässig)

Abrechnung pro Stück Knickpunkt
Menge: 4,000 St

**2.2.7 Zulage Stahlträger UPE 240, Auflager Fundament**
Zulage für vor beschriebenen Stahlträger UPE 240 für
die Ausbildung eines Endpunkts/Auflagers am Fundament
gemäß gemäß statischer Erfordernis.
Einschließlich sämtlicher Bohrungen, Schweißarbeiten,
Fußplatten und Verbindungs- bzw. Befestigungmittel, je
Fußpunkt.

Fußpunktauflager als Fußplatte an Treppenwange
angeschweißt, Stoßstellen vollverschweißt

Fußplatte: ca. 300x300x10 mm bzw. gemäß statischer
Erfordernis, einschließlich Bohrungen für
Befestigungsanschlüsse
Material: Stahl S235 (ST 37-2) gem. DIN EN 10025,
Oberfläche: feuerverzinkt/stückverzinkt für
Außenbereich
Befestigungsmittel: gemäß gemäß statischer Erfordernis
Menge: 2,000 St

**2.2.8 Zulage Stahlwange UPE 240, Anschluss Gebäudewand**
Zulage zu vor beschriebener Stahlwange UPE 240 für
herstellen des Anschlusses an bauseitige Fassadenwand
einschließlich Schweißverbindungen, Ausklinkungen,
Bohrungen und sämtlicher Verbindungs- und
Befestigungsmittel für Befestigungsanschuss.
Ausführung nach Wahl des AN, z.B. als Wandkonsole
(Kopfplatte mit Anschlussschwert) und direkter
Schraubbefestigung an der Wange gemäß statischer
Erfordernis, als fertige Einheit.

Material: Stahl S235 (ST 37-2) gem. DIN EN 10025,
Oberfläche: feuerverzinkt/stückverzinkt für
Außenbereich
Befestigungsmittel im Außenbereich: Edelstahl

Montageuntergrund Fassade: Decke über KG, Stahlbeton

Abrechnung pro Anschlusspunkt

Hinweis: Die Anschlusskonsole an der Wand ist so
auszuführen, dass das daran angeschweißte
Anschlussschwert über das bauseitige
Wärmedämm-Verbundsystem hinaus steht, an welcher dann
die Stahlwange im Nachgang der Fassadenarbeiten
montiert werden kann.

Abstand Vorderkante Bestandsfassade zu Vorderkante
WDVS: mind. 20 cm

Die Wandkonsole inkl. Anschlussschwert ist als
vorgezogene Maßnahme im Zuge der bauseitigen Anbringung
des WDVS zu montieren. Entsprechender Mehraufwand ist
in dieser Position einzukalkulieren und mit dieser
abgegolten.
Menge: 2,000 St

**2.2.9 Zulage Stahlträger U240, Stegplatte**
Zulage für vor beschriebenen Stahlträger UPE 240 für
die Ausbildung von Stegplatten an den
Befestigungspunkten der Geländerpfosten oder sonstigen
Aussteifungspunkten, einschließlich Bohrungen für
Befestigungsanschlüsse.
Ausführung gemäß statischer Erfordernis

Stegplatte an Tragrahmen/Treppenwange Statikposition
T001.2 angeschweißt
Abmessungen: mind. t=8 mm
Material: Stahl S235 (ST 37-2) gem. DIN EN 10025,
Oberfläche: feuerverzinkt/stückverzinkt für
Außenbereich
Menge: 12,000 St

**2.2.10 Auskreuzung, Rd 2.0**
Liefern und montieren einer Auskreuzung zur Aussteifung
der Tragrahmen im Bereich des Treppenpodestes im 1. OG.
Ausführung gemäß Ausführungsplanung, sowie gemäß
statischer Erfordernis

Material: Stahl S235 JR+AR gem. DIN EN 10025,
Profil Rundstahl: mind. Rd 2.0 bzw. gemäß gemäß
statischer Erfordernis
Oberfläche: feuerverzinkt/stückverzinkt für
Außenbereich;
Menge: 5,000 m

**2.2.11 Zulage Auskreuzung Anschweißlasche**
Zulage für vor beschriebene Auskreuzung für herstellen
und anschweißen einer Lasche mit Bohrung für
Befestigung der Auskreuzung an der Treppenkonstruktion.

Ausführung einschließlich Bohrung für
Befestigungsanschlüsse in Tragrahmen/Stütze, an welchen
die Lasche angeschraubt wird, sowie sämlicher
erforderlicher Befestigungsmittel.
Dimensionierung gemäß statischer Erfordernis.

Material: Stahl S235 JR+AR gem. DIN EN 10025,
Befestigung je Lasche: mind. 1xM12-10.9 bzw. gemäß
gemäß statischer Erfordernis
Menge: 4,000 St

**2.2.12 Zulage Auskreuzung Spannschloss**
Zulage für vor beschriebene Auskreuzung für Einbau
eines passenden Spannschloss gemäß Statik,
einschließlich herstellen Gewindeanschluss an
Profilrundstahl

Material: Stahl S235 JR+AR gem. DIN EN 10025,
Menge: 2,000 St

**2.2.13 Handlauf, Rundrohr, Rd=40 mm, Edelstahl**
Liefern und montieren eines Handlaufs, im Gefälle der
Treppenläufe und Podeste.
Material: Stahl S235 JR+AR gem. DIN EN 10025,
Profil Rundrohr: 40x2 mm
Material: Edelstahl V2A
Oberfläche: mit Korn 240 mm geschliffen und poliert

Kompletter Handlauf eines Treppenlaufs in mehreren
Einzelteilen mit Stoßstellen, z.B. am Podest.
Verbindungen durch Einschub eines verjüngten
Handlauffortsatzes in anschließenden Handlauf.
Menge: 5,000 m

**2.2.14 Zulage Handlauf Knickpunkt**
Zulage für Ausbildung eines Knickpunkts in vor
beschriebenem Handlauf; Winkel gemäß Verlauf
Treppe/Podest
Menge: 2,000 St

**2.2.15 Zulage Handlauf Endpunkt**
Zulage für Ausbildung eines Endpunkts in vor
beschriebenem Handlauf; Ausführung halbkreisförmiger
Boden mit kurzem geraden Auslauf und Abschluss als
geschlossene senkrechte Platte, verschweißt und
verschliffen.
Menge: 2,000 St

**2.2.16 Halterung Handlauf, Edelstahl, angeschweißt**
Liefern und montieren von Halterungen für vor
beschriebenen Handlauf mit Schweißanschluss an nach
beschriebenes Treppengeländer

Material: Edelstahl V2A
Form: Flachstahl
Breite: ca. 40 mm
Dicke 8 mm
Ecken gerundet

Befestigung: angeschweißt an nach beschriebenes
Treppengeländer.

Örtlichkeit: Treppenlauf EG-OG
Menge: 5,000 St

**2.2.17 Treppengeländer 80x8 mm, h=940 mm**
Liefern und montieren eines Treppengeländers an vor
beschriebene Treppenanlage gemäß Ausführungsplanung und
gemäß statischer Erfordernis, einschließlich
Befestigungsmitteln
Material: Stahl S235 JR+AR gem. DIN EN 10025,
Profil Ober- und Untergurt: Flachstahl, 80x8 mm als
Geländerrahmen
Geländerfüllung: Flachstahl, 60x6 mm als Geländerstäbe
Sämtliche Verbbindungen geschweißt
Oberfläche: feuerverzinkt/stückverzinkt für
Außenbereich
Geländerhöhe: 940 mm (UK Untergurt bis OK Obergurt)
OK Geländer über Fertigfußboden bzw. OK Podestfläche:
1000 mm
Füllungsabstand Achse: 74,5 mm
Ausführung horizontal und geneigt im Verlauf der
Treppenwange einschließlich Knickpunkte
Menge: 10,000 m

**2.2.18 Zulage Treppengeländer, Anschluss an Geländerpfosten**
Zulage zu vor beschriebenem Treppengeländer für die
Ausbildung eines Rahmens links und rechts eines
Gländerpfostens
einschließlich
- Haltelaschen 80/6 mm: 4 Stück, gelocht
- Befestigungsmittel zur Befestigung an Geländerpfosten
- Befestigungsmittel aus Edelstahl

Abrechnung pro Geländerpfosten für beidseitigen
Anschluss, Bei einseitigem Anschluss wird 0,5 Stück
abgerechnet.
Menge: 12,000 St

**2.2.19 Zulage Treppengeländer, Geländerpfosten 80x10 mm**
Zulage für vor beschriebenes Treppengeländer für die
Lieferung und Montage von Geländerpfosten gemäß
Ausführungsplanung und statischer Erfordernis
einschließlich zugelassenem Befestigungsmaterial
Material: Stahl S235 JR+AR gem. DIN EN 10025,
Profil: Flachstahl, 80x10 mm
Haltelaschen 80/8 mm: 4 Stück, gelocht zur Befestigung
der einzelnen Geländerelemente
Oberfläche: feuerverzinkt/stückverzinkt für
Außenbereich
Geländerhöhe 1000 mm zzgl. Befestigungslasche zur
Befestigung an Tragrahmen der Treppenanlage
Befestigungsmittel: mind. 2 x M12-10.9 bzw. gemäß
statischer Erfordernis
Befestigungsmittel aus Edelstahl

Beipielskizze:
Menge: 12,000 St

#### 2.3 Stundenlohnarbeiten

*Hinweis*
Die Ausführung und Abrechnung von Stundenlohnarbeiten
erfolgt nach § 15 VOB/B.
Die im Leistungsverzeichnis aufgeführten
Stundenlohnarbeiten gelten für unvorhergesehene
Leistungen, deren Abrechnung nach Einheitspreisen nicht
zweckmäßig ist und zur Gestellung von Hilfskräften für
dritte Firmen.

In nachfolgenden Verrechnungssätzes sind enthalten
- Lohn und Gehaltskosten
- Lohn-/Gehaltskostenanteil für vermögenswirksame
Leistungen
- Lohn- bzw. Gehaltsnebenkosten,
- Gemeinkosten
- Sozialkosten, inkl. Sozialkassenbeiträge
- Gewinn

Zuschläge für vom Auftraggeber angeordnete Nacht-,
Sonn- und Feiertagsarbeiten sind gesondert
nachzuweisen. Sie werden in Höhe der tariflichen
Vereinbarung vergütet. Für Nacht-, Sonntags- und
Feiertagsarbeit wird als Zuschlag nur der Beitrag zur
gesetzlichen Unfallversicherung vergütet. Für
Mehrarbeit werden zusätzlich die Sozialkosten vergütet

Mittagspausen und Brotzeiten werden nicht als
Arbeitszeit vergütet.
Fahrtzeiten werden nur anerkannt, soweit die Arbeiten
nicht im direkten Zusammenhang mit dem Hauptauftrag
ausgeführt werden. Die Fahrtzeiten sind separat
nachzuweisen. Eine Vergütung der Fahrzeuge zur
Personenbeförderung erfolgt nicht.

Das Material für Stundenlohnarbeiten ist getrennt zu
lagern. Material-, Maschinen- und Gerätepreise gelten
für die Abrechnung einschl. aller Zuschläge,
Betriebsstoffe, Handwerkszeuge usw. sowie An-und
Abfahrt frei Baustelle. Der Verrechnungssatz für
Fuhrleistungen enthält die Kosten für den Fahrer,
soweit nicht anders angegeben.

Regieberichte sind der Bauleitung an dem der
Arbeitsleistung folgenden Tage, spätestens jedoch zum
Ende jeder Woche mit Angabe der Arbeiter und
Qualifikation zur Unterschrift vorzulegen. Die
Abrechnung erfolgt in 1/4 Stunden.

Beschäftigt der Bieter bei einer der nachstehenden
Lohngruppen keine Arbeitskräfte, hat er stattdessen den
Einsatz möglichst gleichwertiger Arbeitskräfte
anzubieten.

*Hinweis*
Es gelten folgende Arbeitszeiten:
Regel-Arbeitszeit ist von Montag bis Samstag
jeweils von 06:00 Uhr bis 22:00 Uhr

Zuschläge außerhalb der o. g. Arbeitszeiten werden
vergütet für:

Sonn- und Feiertagsarbeit
von 06:00 Uhr bis 22:00 Uhr

Sonn- und Feiertagsarbeit nachts
von 22:00 Uhr bis 06:00 Uhr

Nachtarbeit
von 22:00 Uhr bis 06:00 Uhr

Eine Vergütung erfolgt nur nach ausdrücklicher
Anweisung bzw. schriftlicher Beauftragung durch die
Objektüberwachung.

**2.3.1 Bauleiter**
Für evtl. erforderliche Arbeiten, die nicht in der
Leistungsbeschreibung erfaßt sind und nur auf
ausdrückliche Anordnung und gegen Nachweis zur
Ausführung kommen, werden verrechnet für: Fachbauleiter
Menge: 1,000 Std

**2.3.2 Meister-/Polierstunde**
Für evtl. erforderliche Arbeiten, die nicht in der
Leistungsbeschreibung erfasst sind und nur auf
ausdrückliche Anordnung und gegen Nachweis zur
Ausführung kommen, werden verrechnet für: Meister /
Werkpolier
Lohngruppe 6 gemäß §5 BRTV
Menge: 1,000 Std

**2.3.3 Vorarbeiterstunden**
wie vor beschrieben, jedoch Vorarbeiter
Lohngruppe 5 gemäß §5 BRTV
Menge: 2,000 Std

**2.3.4 Spezialfacharbeiterstunden**
wie vor beschrieben, jedoch Spezialfacharbeiter
Lohngruppe 4 gemäß §5 BRTV
Menge: 3,000 Std

**2.3.5 Facharbeiterstunden**
wie vor beschrieben, jedoch Facharbeiter
Lohngruppe 3 gemäß §5 BRTV
Menge: 3,000 Std

**2.3.6 Fachwerkerstunden**
wie vor beschrieben, jedoch Fachwerker
Lohngruppe 2 gemäß §5 BRTV
Menge: 3,000 Std

**2.3.7 Bauwerkerstunden**
wie vor beschreiben, jedoch Bauwerker
Lohngruppe 1 gemäß §5 BRTV
Menge: 1,000 Std

**2.3.8 Azubistunden**
wie vor beschreiben, jedoch Auszubildender
Menge: 1,000 Std
